# Controlador de caudal de linha frigorífica

- Propriedade do ficheiro: CYPE INGENIEROS, S.A.
- Formato: FIEBDC-3/2002
- Âmbito geográfico: Moçambique
- Custos indirectos: 3.00 %
- IVA: 17.00 %

## I Instalações

### IC Aquecimento, climatização e A.Q.S.

#### ICW Sistema VRF (Mitsubishi Heavy Industries)

**ICW370** Ud Controlador de caudal de linha frigorífica, de 4 saídas para gás R-410A, sistema ar-ar multi-split com caudal variável de refrigerante e recuperação de calor, para um máximo de 16 unidades interiores funcionando no mesmo modo, modelo PFD1123X4-E "MITSUBISHI HEAVY INDUSTRIES".
Fornecimento e instalação de controlador de caudal de linha frigorífica, de 4 saídas para gás R-410A, sistema ar-ar multi-split com caudal variável de refrigerante e recuperação de calor, para um máximo de 16 unidades interiores funcionando no mesmo modo, modelo PFD1123X4-E "MITSUBISHI HEAVY INDUSTRIES", com uma capacidade máxima de unidades interiores ligadas a jusante inferior a 44,8 kW (11,2 kW x 4), alimentação monofásica (230V/50Hz) desde a unidade interior ou desde um circuito de alimentação independente, com cabo de 3 fios e caixa de relés para comunicação com a unidade interior. Totalmente montado e ligado.
Inclui: Ligações.
Critério de medição de projecto: Número de unidades previstas, segundo documentação gráfica de Projecto.
Critério de medição de obra: Medir-se-á o número de unidades realmente executadas segundo especificações de Projecto.

| Código | Un | Descrição | Rendimento | Preço | Importância |
|---|---|---|---|---|---|
| mt42mhi550D | Ud | Controlador de caudal de linha frigorífica, de 4 saídas para gás R-410A, sistema ar-ar multi-split com caudal variável de refrigerante e recuperação de calor, para um máximo de 16 unidades interiores funcionando no mesmo modo, modelo PFD1123X4-E "MITSUBISHI HEAVY INDUSTRIES", com uma capacidade máxima de unidades interiores ligadas a jusante inferior a 44,8 kW (11,2 kW x 4), alimentação monofásica (230V/50Hz) desde a unidade interior ou desde um circuito de alimentação independente, com cabo de 3 fios e caixa de relés para comunicação com a unidade interior. (material) | 1.000 | 5242.14 | 5242.14 |
| mo004 | h | Oficial de 1ª instalador de ar condicionado. (mão de obra) | 0.605 | 2.32 | 1.40 |
| mo102 | h | Ajudante de instalador de ar condicionado. (mão de obra) | 0.605 | 1.47 | 0.89 |
| % | % | Custos directos complementares | 2 % | 5244.43 | 104.89 |
|  |  | Custos directos |  |  | 5349.32 |
