# Consola para o controlo centralizado em instalações de climatização com sistema ar-ar split e comunicação Superlink

- Propriedade do ficheiro: CYPE INGENIEROS, S.A.
- Formato: FIEBDC-3/2002
- Âmbito geográfico: Moçambique
- Custos indirectos: 3.00 %
- IVA: 17.00 %

## I Instalações

### IC Aquecimento, climatização e A.Q.S.

#### ICW Sistema VRF (Mitsubishi Heavy Industries)

**ICW500** Ud Consola para o controlo centralizado em instalações de climatização com sistema ar-ar split e comunicação Superlink, para um máximo de 16 unidades interiores, modelo SC-SL1N-E "MITSUBISHI HEAVY INDUSTRIES".
Fornecimento e instalação de consola para o controlo centralizado em instalações de climatização com sistema ar-ar split e comunicação Superlink, para um máximo de 16 unidades interiores, modelo SC-SL1N-E "MITSUBISHI HEAVY INDUSTRIES", com funções de controlo individual e colectivo do arranque e paragem, informação dos estados de funcionamento e de necessidade de funcionamento e compensação do tempo de paragem perante um corte do fornecimento de electricidade. Totalmente montado, ligado e testado.
Inclui: Marcação. Colocação e fixação dos elementos. Ligações.
Critério de medição de projecto: Número de unidades previstas, segundo documentação gráfica de Projecto.
Critério de medição de obra: Medir-se-á o número de unidades realmente executadas segundo especificações de Projecto.

| Código | Un | Descrição | Rendimento | Preço | Importância |
|---|---|---|---|---|---|
| mt42mhi600a | Ud | Consola para o controlo centralizado em instalações de climatização com sistema ar-ar split e comunicação Superlink, para um máximo de 16 unidades interiores, modelo SC-SL1N-E "MITSUBISHI HEAVY INDUSTRIES", com funções de controlo individual e colectivo do arranque e paragem, informação dos estados de funcionamento e de necessidade de funcionamento e compensação do tempo de paragem perante um corte do fornecimento de electricidade. (material) | 1.000 | 958.32 | 958.32 |
| mo004 | h | Oficial de 1ª instalador de ar condicionado. (mão de obra) | 1.210 | 2.32 | 2.81 |
| mo102 | h | Ajudante de instalador de ar condicionado. (mão de obra) | 1.210 | 1.47 | 1.78 |
| % | % | Custos directos complementares | 2 % | 962.91 | 19.26 |
|  |  | Custos directos |  |  | 982.17 |
