# Cortina de ar para sistema VRV (Volume de Refrigerante Variável)

- Propriedade do ficheiro: CYPE INGENIEROS, S.A.
- Formato: FIEBDC-3/2002
- Âmbito geográfico: Moçambique
- Custos indirectos: 3.00 %
- IVA: 17.00 %

## I Instalações

### IC Aquecimento, climatização e A.Q.S.

#### ICY Sistema VRV (Daikin)

**ICY225** Ud Cortina de ar para sistema VRV (Volume de Refrigerante Variável), para gás R-410A, alimentação monofásica (230V/50Hz) independente, para porta de altura entre 2 e 2,3 m e largura 1 m, para suspender, modelo CYVS100-DK80F "DAIKIN", potência calorífica nominal 7,4 kW, com controlo remoto por cabo, modelo BRC1D52.
Fornecimento e instalação de cortina de ar para sistema VRV (Volume de Refrigerante Variável), para gás R-410A, alimentação monofásica (230V/50Hz) independente, para porta de altura entre 2 e 2,3 m e largura 1 m, para suspender, modelo CYVS100-DK80F "DAIKIN", potência calorífica 7,4 kW, pressão sonora a velocidade baixa 34 dBA, caudal de ar 1164 m³/h, de 270x1000x590 mm, peso 56 kg, com ventilador de três velocidades, válvula de expansão electrónica, bomba de drenagem, bloco de terminais F1-F2 para cabo de 2 fios de transmissão e controlo (bus D-III Net) a unidade exterior, tecnologia de rectificador de fluxo (distribuição optimizada de lâminas) para garantir impulsão de ar em regime laminar, acabamento branco RAL 9010, com controlo remoto por cabo, modelo BRC1D52. Totalmente montado, ligado e colocado em funcionamento pela empresa instaladora para a verificação do seu correcto funcionamento.
Inclui: Implantação da unidade. Instalação da unidade. Ligação do equipamento às linhas frigoríficas. Ligação do equipamento à rede eléctrica. Ligação do equipamento ao circuito de controlo. Ligação do equipamento à rede de drenagem. Colocação em funcionamento.
Critério de medição de projecto: Número de unidades previstas, segundo documentação gráfica de Projecto.
Critério de medição de obra: Medir-se-á o número de unidades realmente executadas segundo especificações de Projecto.

| Código | Un | Descrição | Rendimento | Preço | Importância |
|---|---|---|---|---|---|
| mt42dai300aaa | Ud | Cortina de ar para sistema VRV (Volume de Refrigerante Variável), para gás R-410A, alimentação monofásica (230V/50Hz) independente, para porta de altura entre 2 e 2,3 m e largura 1 m, para suspender, modelo CYVS100-DK80F "DAIKIN", potência calorífica 7,4 kW, pressão sonora a velocidade baixa 34 dBA, caudal de ar 1164 m³/h, de 270x1000x590 mm, peso 56 kg, com ventilador de três velocidades, válvula de expansão electrónica, bomba de drenagem, bloco de terminais F1-F2 para cabo de 2 fios de transmissão e controlo (bus D-III Net) a unidade exterior, tecnologia de rectificador de fluxo (distribuição optimizada de lâminas) para garantir impulsão de ar em regime laminar, acabamento branco RAL 9010. (material) | 1.000 | 7067.24 | 7067.24 |
| mt42dai505a | Ud | Controlo remoto por cabo, modelo BRC1D52 "DAIKIN", com programação semanal, função para/arranque, alteração do modo de funcionamento, ajuste do ponto de refêrencia, selecção da velocidade do ventilador, visualização de sinal no receptor, reset de filtro sujo no comando, alteração de orientação das lâminas e sonda de temperatura ambiente. (material) | 1.000 | 114.43 | 114.43 |
| mt35tpt010ke | m | Tubo rígido de PVC VD-F de 16 mm de diâmetro exterior e 1,3 mm de espessura. Resistência à compressão 1250 N, resistência ao impacto 6 joules, temperatura de trabalho -25°C até 90°C, classificação 4442, segundo NP EN 61386-1 e NP EN 61386-21, com o preço incrementado em 20% relativamente a acessórios e peças especiais. (material) | 3.000 | 2.54 | 7.62 |
| mt42dai900 | m | Cabo bus de 2 fios, de 0,5 mm² de secção por fio (material) | 3.000 | 1.14 | 3.42 |
| mo004 | h | Oficial de 1ª instalador de ar condicionado. (mão de obra) | 1.210 | 2.32 | 2.81 |
| mo102 | h | Ajudante de instalador de ar condicionado. (mão de obra) | 1.210 | 1.47 | 1.78 |
| % | % | Custos directos complementares | 2 % | 7197.30 | 143.95 |
|  |  | Custos directos |  |  | 7341.25 |
