# Unidade exterior de ar condicionado para sistema VRV-III (Volume de Refrigerante Variável)

- Propriedade do ficheiro: CYPE INGENIEROS, S.A.
- Formato: FIEBDC-3/2002
- Âmbito geográfico: Moçambique
- Custos indirectos: 3.00 %
- IVA: 17.00 %

## I Instalações

### IC Aquecimento, climatização e A.Q.S.

#### ICY Sistema VRV (Daikin)

**ICY255** Ud Unidade exterior de ar condicionado para sistema VRV-III (Volume de Refrigerante Variável), com recuperação de calor, para gás R-410A, alimentação trifásica 400V/50Hz, modelo REYQ8P9 "DAIKIN", potência frigorífica nominal 22,4 kW, potência calorífica nominal 25 kW.
Fornecimento e instalação de unidade exterior de ar condicionado para sistema VRV-III (Volume de Refrigerante Variável), com recuperação de calor, para gás R-410A, alimentação trifásica 400V/50Hz, modelo REYQ8P9 "DAIKIN", potência frigorífica nominal 22,4 kW (temperatura de bulbo húmido de ar interior 19°C, temperatura de bulbo seco do ar exterior 35°C), EER = 4,31, limite de funcionamento de temperatura de bulbo seco do ar exterior em arrefecimento desde -5 até 43°C, potência calorífica nominal 25 kW (temperatura de bulbo seco de ar interior 20°C, temperatura de bulbo seco do ar exterior 7°C), COP = 4,38, limite de funcionamento de temperatura de bulbo seco do ar exterior em aquecimento desde -20 até 15,5°C, possibilidade de ligação de até 13 unidades interiores com uma percentagem de capacidade mínima de 50% e máximo de 130%, controlo através de microprocessador, dois compressores scroll hermeticamente vedados, com controlo Inverter num deles, 1680x1300x765 mm, peso 331 kg, pressão sonora 58 dBA, pressão estática do ar 78,8 Pa, caudal de ar 190 m³/min, comprimento total máximo da tubagem de arrefecimento 1000 m, comprimento máximo entre unidade exterior e unidade interior mais distante 165 m (190 m equivalentes), diferença máxima de altura de instalação 50 m se a unidade exterior se encontra por cima das unidades interiores e 40 m se encontra-se por baixo, comprimento máximo entre o primeiro kit de ramificação (ligação Refnet) de tubagem de arrefecimento e unidade interior mais distante 40 m (o comprimento máximo desde a primeira ramificação pode ser de até 90 m, se a diferença entre o comprimento até à unidade interior mais perto e a mais distante é menor que 40 m), bloco de terminais F1-F2 para cabo de 2 fios de transmissão e controlo (bus D-III Net), tratamento anticorrosivo especial do permutador de calor, função de recuperação de refrigerante, carga automática adicional de refrigerante, prova automática de funcionamento e ajuste de limitação de consumo de energia (função I-Demand). Incluindo elementos anti-vibratórios e suportes de apoio. Totalmente montado, ligado e colocado em funcionamento pela empresa instaladora para a verificação do seu correcto funcionamento.
Inclui: Implantação da unidade. Instalação da unidade. Ligação do equipamento às linhas frigoríficas. Ligação do equipamento à rede eléctrica. Ligação do equipamento à rede de drenagem. Colocação em funcionamento.
Critério de medição de projecto: Número de unidades previstas, segundo documentação gráfica de Projecto.
Critério de medição de obra: Medir-se-á o número de unidades realmente executadas segundo especificações de Projecto.

| Código | Un | Descrição | Rendimento | Preço | Importância |
|---|---|---|---|---|---|
| mt42dai040a | Ud | Unidade exterior de ar condicionado para sistema VRV-III (Volume de Refrigerante Variável), com recuperação de calor, para gás R-410A, alimentação trifásica 400V/50Hz, modelo REYQ8P9 "DAIKIN", potência frigorífica nominal 22,4 kW (temperatura de bulbo húmido de ar interior 19°C, temperatura de bulbo seco do ar exterior 35°C), EER = 4,31, limite de funcionamento de temperatura de bulbo seco do ar exterior em arrefecimento desde -5 até 43°C, potência calorífica nominal 25 kW (temperatura de bulbo seco de ar interior 20°C, temperatura de bulbo seco do ar exterior 7°C), COP = 4,38, limite de funcionamento de temperatura de bulbo seco do ar exterior em aquecimento desde -20 até 15,5°C, possibilidade de ligação de até 13 unidades interiores com uma percentagem de capacidade mínima de 50% e máximo de 130%, controlo através de microprocessador, dois compressores scroll hermeticamente vedados, com controlo Inverter num deles, 1680x1300x765 mm, peso 331 kg, pressão sonora 58 dBA, pressão estática do ar 78,8 Pa, caudal de ar 190 m³/min, comprimento total máximo da tubagem de arrefecimento 1000 m, comprimento máximo entre unidade exterior e unidade interior mais distante 165 m (190 m equivalentes), diferença máxima de altura de instalação 50 m se a unidade exterior se encontra por cima das unidades interiores e 40 m se encontra-se por baixo, comprimento máximo entre o primeiro kit de ramificação (ligação Refnet) de tubagem de arrefecimento e unidade interior mais distante 40 m (o comprimento máximo desde a primeira ramificação pode ser de até 90 m, se a diferença entre o comprimento até à unidade interior mais perto e a mais distante é menor que 40 m), bloco de terminais F1-F2 para cabo de 2 fios de transmissão e controlo (bus D-III Net), tratamento anticorrosivo especial do permutador de calor, função de recuperação de refrigerante, carga automática adicional de refrigerante, prova automática de funcionamento e ajuste de limitação de consumo de energia (função I-Demand). (material) | 1.000 | 15603.42 | 15603.42 |
| mo004 | h | Oficial de 1ª instalador de ar condicionado. (mão de obra) | 7.279 | 2.32 | 16.89 |
| mo102 | h | Ajudante de instalador de ar condicionado. (mão de obra) | 7.279 | 1.47 | 10.70 |
| % | % | Custos directos complementares | 2 % | 15631.01 | 312.62 |
|  |  | Custos directos |  |  | 15943.63 |
