# Interruptor diferencial selectivo, 4P/ 80A/300 mA

- Propriedade do ficheiro: CYPE INGENIEROS, S.A.
- Formato: FIEBDC-3/2002
- Âmbito geográfico: Moçambique
- Custos indirectos: 3.00 %
- IVA: 17.00 %

## I Instalações

### IE Eléctricas

#### IEX Aparelhagem

**IEX060** Ud Interruptor diferencial selectivo, 4P/ 80A/300 mA.
Fornecimento e instalação de interruptor diferencial selectivo, 4P/80A/300 mA, de 4 módulos. Inclusive acessórios e fixações. Totalmente montado, ligado e testado.
Inclui: Montagem e ligação do elemento.
Critério de medição de projecto: Número de unidades previstas, segundo documentação gráfica de Projecto.
Critério de medição de obra: Medir-se-á o número de unidades realmente executadas segundo especificações de Projecto.

| Código | Un | Descrição | Rendimento | Preço | Importância |
|---|---|---|---|---|---|
| mt35cgm031cj | Ud | Interruptor diferencial selectivo, 4P/80A/300 mA, de 4 módulos, inclusive p/p de acessórios de montagem. Segundo EN 61008-1. (material) | 1.000 | 650.95 | 650.95 |
| mo002 | h | Oficial de 1ª electricista. (mão de obra) | 0.493 | 2.32 | 1.14 |
| % | % | Custos directos complementares | 2 % | 652.09 | 13.04 |
|  |  | Custos directos |  |  | 665.13 |
