# Depósito auxiliar de alimentação de poliéster reforçado com fibra de vidro

- Propriedade do ficheiro: CYPE INGENIEROS, S.A.
- Formato: FIEBDC-3/2002
- Âmbito geográfico: Moçambique
- Custos indirectos: 3.00 %
- IVA: 17.00 %

## I Instalações

### IF Abastecimento de água

#### IFD Depósitos/grupos de bombagem

**IFD020** Ud Depósito auxiliar de alimentação de poliéster reforçado com fibra de vidro, cilíndrico, de 200 litros, com válvula de corte adufa de 1" DN 25 mm para entrada e válvula de corte adufa de 1" DN 25 mm para a saída.
Fornecimento e instalação de depósito auxiliar de alimentação, para abastecimento do grupo de bombagem, de poliéster reforçado com fibra de vidro, cilíndrico, de 200 litros, com tampa, arejador e transbordador; válvula de corte adufa de latão fundido de 1" DN 25 mm e válvula de flutuador para a entrada; válvula de esfera para escoamento; válvula de corte adufa de latão fundido de 1" DN 25 mm para a saída; escoadouro com tubagem e dois interruptores para nível máximo e nível mínimo. Inclusive p/p de material auxiliar. Totalmente montado, ligado e testado.
Inclui: Marcação. Limpeza da base de apoio do depósito. Colocação, fixação e montagem do depósito. Colocação e montagem de válvulas. Colocação e fixação de tubagens e acessórios. Colocação dos interruptores de nível.
Critério de medição de projecto: Número de unidades previstas, segundo documentação gráfica de Projecto.
Critério de medição de obra: Medir-se-á o número de unidades realmente executadas segundo especificações de Projecto.

| Código | Un | Descrição | Rendimento | Preço | Importância |
|---|---|---|---|---|---|
| mt37sve010b | Ud | Válvula de esfera de latão niquelado para enroscar de 1/2". (material) | 1.000 | 5.91 | 5.91 |
| mt37svc010f | Ud | Válvula adufa de latão fundido, para enroscar, de 1". (material) | 1.000 | 13.76 | 13.76 |
| mt41aco200c | Ud | Válvula de flutuador de 1" de diâmetro, para uma pressão máxima de 6 bar, com corpo de latão, bóia esférica roscada de latão e obturador de borracha. (material) | 1.000 | 97.19 | 97.19 |
| mt37dps010a | Ud | Depósito de poliéster reforçado com fibra de vidro, cilíndrico, de 200 litros, com tampa, arejador e transbordador, para utilização alimentar. (material) | 1.000 | 182.40 | 182.40 |
| mt41aco210 | Ud | Interruptor de nível com bóia, com contacto de 14 A, esfera e contrapeso. (material) | 2.000 | 21.15 | 42.30 |
| mt37svc010f | Ud | Válvula adufa de latão fundido, para enroscar, de 1". | 1.000 | 13.76 | 13.76 |
| mt37www010 | Ud | Material auxiliar para instalações de abastecimento de água. (material) | 1.000 | 2.00 | 2.00 |
| mo007 | h | Oficial de 1ª canalizador. (mão de obra) | 0.636 | 2.32 | 1.48 |
| mo105 | h | Ajudante de canalizador. (mão de obra) | 0.636 | 1.47 | 0.93 |
| mo002 | h | Oficial de 1ª electricista. (mão de obra) | 0.318 | 2.32 | 0.74 |
| % | % | Custos directos complementares | 2 % | 360.47 | 7.21 |
|  |  | Custos directos |  |  | 367.68 |
