# Luminária de exterior instalada em superfície ou encastrada

- Propriedade do ficheiro: CYPE INGENIEROS, S.A.
- Formato: FIEBDC-3/2002
- Âmbito geográfico: Moçambique
- Moeda: MZN
- Custos indirectos: 3.00 %
- IVA: 17.00 %

## I Instalações

### II Iluminação

#### IIX Instalação Exterior

**IIX005** Ud Luminária de exterior instalada em superfície ou encastrada.
Luminária rectangular, de 436x120 mm, para 1 lâmpada fluorescente compacta TC-L de 18 W, com corpo de luminária de alumínio injectado, alumínio e aço inoxidável, vidro de segurança, reflector de alumínio puro anodizado, porta-lâmpadas 2 G 11, classe de protecção I, grau de protecção IP65, isolamento classe F. Instalação encastrada na parede. Inclusive lâmpadas.
Critérios considerados na determinação do preço da unidade de obra: O preço não inclui os trabalhos auxiliares de pedreiro para instalações.
Inclui: Marcação. Montagem, ligação e verificação do seu correcto funcionamento.
Critério de medição de projecto: Número de unidades previstas, segundo documentação gráfica de Projecto.
Critério de medição de obra: Medir-se-á o número de unidades realmente executadas segundo especificações de Projecto.

| Código | Un | Descrição | Rendimento | Preço | Importância |
|---|---|---|---|---|---|
| mt34beg030gb | Ud | Luminária rectangular, de 436x120 mm, para 1 lâmpada fluorescente compacta TC-L de 18 W, com corpo de luminária de alumínio injectado, alumínio e aço inoxidável, vidro de segurança, reflector de alumínio puro anodizado, porta-lâmpadas 2 G 11, classe de protecção I, grau de protecção IP65, isolamento classe F; para encastrar na parede. (material) | 1.000 | 26760.28 | 26760.28 |
| mo003 | h | Oficial de 1ª electricista. (mão de obra) | 0.358 | 125.42 | 44.90 |
| mo102 | h | Ajudante de electricista. (mão de obra) | 0.358 | 91.08 | 32.61 |
| % | % | Custos directos complementares | 2 % | 26837.79 | 536.76 |
|  |  | Custos directos |  |  | 27374.55 |
