# Sistema de vedação de passagem de tubagem recta

- Propriedade do ficheiro: CYPE INGENIEROS, S.A.
- Formato: FIEBDC-3/2002
- Âmbito geográfico: Moçambique
- Moeda: MZN
- Custos indirectos: 3.00 %
- IVA: 17.00 %

## I Instalações

### IO Contra incêndios

#### IOJ Protecção passiva contra incêndios

**IOJ014** Ud Sistema de vedação de passagem de tubagem recta, de PVC, de 32 mm de diâmetro nominal exterior, e de entre 1,9 e 12,3 mm de espessura, em parede, de 100 mm de espessura, para protecção passiva contra incêndios e garantir a resistência ao fogo EI 120, formado por material de enchimento de vedante acrílico com propriedades ignífugas, cor branco, abraçadeira intumescente em rolo com propriedades ignífugas, de 2580x52x17 mm, em cada face do muro, fixada com 2 ancoragens mecânicas tipo parafuso de cabeça redonda com estrela interior de seis pontas para chave Torx, de aço galvanizado, 6x40 5, de 6 mm de diâmetro e 40 mm de comprimento.
Sistema de vedação de passagem de tubagem recta, de PVC, de 32 mm de diâmetro nominal exterior, e de entre 1,9 e 12,3 mm de espessura, em parede, de 100 mm de espessura, para protecção passiva contra incêndios e garantir a resistência ao fogo EI 120, formado por material de enchimento de vedante acrílico com propriedades ignífugas, cor branco, abraçadeira intumescente em rolo com propriedades ignífugas, de 2580x52x17 mm, em cada face do muro, fixada com 2 ancoragens mecânicas tipo parafuso de cabeça redonda com estrela interior de seis pontas para chave Torx, de aço galvanizado, 6x40 5, de 6 mm de diâmetro e 40 mm de comprimento.
Inclui: Limpeza e preparação do paramento. Inserção do material de enchimento. Colocação das abraçadeiras à volta do tubo. Fecho das abraçadeiras. Fixação das abraçadeiras ao paramento suporte.
Critério de medição de projecto: Número de unidades previstas, segundo documentação gráfica de Projecto.
Critério de medição de obra: Medir-se-á o número de unidades realmente executadas segundo especificações de Projecto.

| Código | Un | Descrição | Rendimento | Preço | Importância |
|---|---|---|---|---|---|
| mt41phi010a | Ud | Cartucho de 310 ml de vedante acrílico com propriedades ignífugas, cor branco, para vedação de juntas e aberturas lineares. (material) | 0.254 | 1101.35 | 279.74 |
| mt41phi105a | Ud | Abraçadeira intumescente em rolo com propriedades ignífugas, de 2580x52x17 mm, para tubagem combustível, inclusive grampos de fecho e ganchos curtos de fixação. (material) | 0.116 | 25230.99 | 2926.79 |
| mt26ahi110a | Ud | Ancoragem mecânica tipo parafuso de cabeça redonda com estrela interior de seis pontas para chave Torx, de aço galvanizado, 6x40 5, de 6 mm de diâmetro e 40 mm de comprimento, para fixação sobre elementos de betão, fissurados ou não fissurados. (material) | 4.000 | 26.57 | 106.28 |
| mo020 | h | Oficial de 1ª construção. (mão de obra) | 0.361 | 98.39 | 35.52 |
| % | % | Custos directos complementares | 2 % | 3348.33 | 66.97 |
|  |  | Custos directos |  |  | 3415.30 |
