# Faixa corta-fogo inclinada

- Propriedade do ficheiro: CYPE INGENIEROS, S.A.
- Formato: FIEBDC-3/2002
- Âmbito geográfico: Moçambique
- Moeda: MZN
- Custos indirectos: 3.00 %
- IVA: 17.00 %

## I Instalações

### IO Contra incêndios

#### IOJ Protecção passiva contra incêndios

**IOJ041** m² Faixa corta-fogo inclinada, de 1 m em projecção horizontal, com uma resistência ao fogo EI 120, para edifício de uso industrial, fixada mecanicamente à parede meeira com substrutura suporte, sistema K224-FC.es 03 "KNAUF", composta por 2 placas de gesso laminado reforçadas com tecido de fibra EN 15283-1 GM-F / 1200 / 2600 / 25 / com os bordos longitudinais quadrados, especiais Fireboard GM-F "KNAUF" com alma de gesso e faces revestidas com uma lâmina de fibra de vidro, fixadas à subestrutura suporte composta por canais e montantes, formando esquadros separados 750 mm entre si, conectores e mestras separadas 400 mm entre si. Inclusive parafusos para a fixação das placas, tiras de placas fixadas mecanicamente para a vedação perimetral e massa e fita para o tratamento de juntas.
Faixa corta-fogo inclinada, de 1 m em projecção horizontal, com uma resistência ao fogo EI 120, para edifício de uso industrial, fixada mecanicamente à parede meeira com substrutura suporte, sistema K224-FC.es 03 "KNAUF", composta por 2 placas de gesso laminado reforçadas com tecido de fibra EN 15283-1 GM-F / 1200 / 2600 / 25 / com os bordos longitudinais quadrados, especiais Fireboard GM-F "KNAUF" com alma de gesso e faces revestidas com uma lâmina de fibra de vidro, fixadas à subestrutura suporte composta por canais e montantes, formando esquadros separados 750 mm entre si, conectores e mestras separadas 400 mm entre si. Inclusive parafusos para a fixação das placas, tiras de placas fixadas mecanicamente para a vedação perimetral e massa e fita para o tratamento de juntas.
Inclui: Marcação. Formação dos esquadros com canais e montantes. Colocação e fixação dos esquadros. Instalação de conectores. Colocação à pressão das mestras contra os conectores. Colocação e fixação dos perfis perimetrais. Preparação e corte das placas. Aparafusamento das placas aos perfis perimetrais e às mestras. Vedação do encontro da faixa corta-fogo com o muro perimetral. Tratamento de juntas.
Critério de medição de projecto: Superfície medida segundo documentação gráfica de Projecto.
Critério de medição de obra: Medir-se-á a superfície realmente executada segundo especificações de Projecto.

| Código | Un | Descrição | Rendimento | Preço | Importância |
|---|---|---|---|---|---|
| mt12pak020b | m | Canal 75/40/0,7 mm GRC 0,70 "KNAUF" de aço Z2 (Z275) galvanizado normal, para sistema Aquapanel Outdoor. Segundo EN 14195. (material) | 3.130 | 254.42 | 796.33 |
| mt12pak030ba | m | Montante 75/50/0,7 mm GRC 0,7 "KNAUF" de aço Z2 (Z275) galvanizado normal, para sistema Aquapanel Outdoor. Segundo EN 14195. (material) | 1.170 | 294.27 | 344.30 |
| mt12pek020xa | Ud | Conector, para mestra 60/27, "KNAUF". (material) | 3.900 | 30.33 | 118.29 |
| mt12pfk011a | m | Mestra 60/27 "KNAUF" de chapa de aço galvanizado. (material) | 3.000 | 111.36 | 334.08 |
| mt12ptk010ba | Ud | Parafuso LB "KNAUF" 3,5x9,5. (material) | 32.000 | 1.32 | 42.24 |
| mt12ptk010ab | Ud | Parafuso LN "KNAUF" 3,5x11. (material) | 16.000 | 0.77 | 12.32 |
| mt12ptk030 | Ud | Fixação "KNAUF" para betão. (material) | 3.400 | 34.62 | 117.71 |
| mt12pfk012a | m | Perfil U 30/30 de chapa de aço galvanizado, sistemas "KNAUF", espessura 0,55 mm. (material) | 1.000 | 88.73 | 88.73 |
| mt12pmk010c | m² | Placa de gesso laminado reforçada com tecido de fibra EN 15283-1 GM-F / 1200 / 2600 / 25 / com os bordos longitudinais quadrados, especial Fireboard GM-F "KNAUF" com alma de gesso e faces revestidas com uma lâmina de fibra de vidro; Euroclasse A1 de reacção ao fogo, segundo NP EN 13501-1. (material) | 2.330 | 2003.73 | 4668.69 |
| mt12ptk010ce | Ud | Parafuso autoperfurante TN "KNAUF" 3,5x35. (material) | 17.000 | 0.84 | 14.28 |
| mt12ptk010ch | Ud | Parafuso autoperfurante TN "KNAUF" 4,2x70. (material) | 17.000 | 5.06 | 86.02 |
| mt12pmk012a | kg | Massa de juntas Fireboard Spachtel "KNAUF", de presa normal (45 minutos), intervalo de temperatura de trabalho de 10 a 35°C, Euroclasse A1 de reacção ao fogo, segundo NP EN 13501-1, para aplicação manual com fita de juntas, segundo EN 13963. (material) | 0.120 | 88.64 | 10.64 |
| mt12pmk013 | m | Fita de juntas Fireboard "KNAUF". (material) | 1.300 | 4.20 | 5.46 |
| mo011 | h | Oficial de 1ª montador. (mão de obra) | 0.361 | 101.30 | 36.57 |
| mo080 | h | Ajudante de montador. (mão de obra) | 0.361 | 73.13 | 26.40 |
| mo053 | h | Oficial de 1ª montador de pré-fabricados interiores. (mão de obra) | 0.361 | 101.30 | 36.57 |
| mo100 | h | Ajudante de montador de pré-fabricados interiores. (mão de obra) | 0.361 | 73.13 | 26.40 |
| % | % | Custos directos complementares | 2 % | 6765.03 | 135.30 |
|  |  | Custos directos |  |  | 6900.33 |
