# Protecção passiva contra incêndios de tubagens através de manga isolante de lã de rocha, de 27,0 mm de diâmetro interior e 30,0 mm de espessura, colocada com cola

- Propriedade do ficheiro: CYPE INGENIEROS, S.A.
- Formato: FIEBDC-3/2002
- Âmbito geográfico: Moçambique
- Custos indirectos: 3.00 %
- IVA: 17.00 %

## I Instalações

### IO Contra incêndios

#### IOJ Protecção passiva contra incêndios

**IOJ050** m Protecção passiva contra incêndios de tubagens através de manga isolante de lã de rocha, de 27,0 mm de diâmetro interior e 30,0 mm de espessura, colocada com cola.
Fornecimento e instalação de sistema de protecção passiva contra incêndios de tubagens através de manga isolante de lã de rocha, de 27,0 mm de diâmetro interior e 30,0 mm de espessura, com um corte longitudinal para facilitar a sua montagem. Incluindo p/p de preparação da superfície das tubagens, cortes e aplicação de cola de presa lenta para colagem de peças, entre elas e o suporte metálico das tubagens. Totalmente montado.
Inclui: Preparação da superfície das tubagens. Implantação e corte do isolamento. Aplicação da cola. Colocação da manga.
Critério de medição de projecto: Comprimento medido segundo documentação gráfica de Projecto.
Critério de medição de obra: Medir-se-á o comprimento realmente executado segundo especificações de Projecto.

| Código | Un | Descrição | Rendimento | Preço | Importância |
|---|---|---|---|---|---|
| mt17crw040baa | m | Manga isolante de lã de rocha, de 27 mm de diâmetro interior e 30 mm de espessura, com um corte longitudinal para facilitar a sua montagem, com utilização em zonas com alto risco de incêndio em instalações químicas, petroquímicas e todas aquelas onde se requerem altas prestações técnicas. (material) | 1.000 | 11.00 | 11.00 |
| mt16lrw081a | kg | Adesivo à base de silicatos, de presa lenta, para a colagem de peças de lãs minerais, entre elas e a suportes de aço, em instalações submetidas a altas temperaturas ou elementos de protecção passiva contra incêndios. (material) | 0.050 | 9.00 | 0.45 |
| mo054 | h | Oficial de 1ª montador de isolamentos. (mão de obra) | 0.201 | 2.14 | 0.43 |
| % | % | Custos directos complementares | 2 % | 11.88 | 0.24 |
|  |  | Custos directos |  |  | 12.12 |
