# Válvula de ventilação de PVC, de 110 mm de diâmetro, colada com adesivo

- Propriedade do ficheiro: CYPE INGENIEROS, S.A.
- Formato: FIEBDC-3/2002
- Âmbito geográfico: Moçambique
- Moeda: MZN
- Custos indirectos: 3.00 %
- IVA: 17.00 %

## I Instalações

### IS Drenagem de águas

#### ISD Ramais de descarga

**ISD007** Ud Válvula de ventilação de PVC, de 110 mm de diâmetro, colada com adesivo.
Válvula de ventilação de PVC, de 110 mm de diâmetro, colocada através união colada com adesivo. Inclusive líquido de limpeza e adesivo para tubos e acessórios de PVC.
Inclui: Montagem, ligação e verificação do seu correcto funcionamento.
Critério de medição de projecto: Número de unidades previstas, segundo documentação gráfica de Projecto.
Critério de medição de obra: Medir-se-á o número de unidades realmente executadas segundo especificações de Projecto.

| Código | Un | Descrição | Rendimento | Preço | Importância |
|---|---|---|---|---|---|
| mt36vpn010b | Ud | Válvula de ventilação de PVC, de 110 mm de diâmetro. (material) | 1.000 | 1765.99 | 1765.99 |
| mt11var009 | l | Líquido de limpeza para colagem com adesivo de tubos e acessórios de PVC. (material) | 0.008 | 1427.82 | 11.42 |
| mt11var010 | l | Cola para tubos e acessórios de PVC. (material) | 0.004 | 1978.44 | 7.91 |
| mo008 | h | Oficial de 1ª canalizador. (mão de obra) | 0.241 | 101.30 | 24.41 |
| mo107 | h | Ajudante de canalizador. (mão de obra) | 0.241 | 73.01 | 17.60 |
| % | % | Custos directos complementares | 2 % | 1827.33 | 36.55 |
|  |  | Custos directos |  |  | 1863.88 |
