# Sifão de pavimento de polipropileno, de 110 mm de diâmetro, com tampa cega de aço inoxidável, colocado superficialmente sob a laje

- Propriedade do ficheiro: CYPE INGENIEROS, S.A.
- Formato: FIEBDC-3/2002
- Âmbito geográfico: Moçambique
- Custos indirectos: 0.03 %
- IVA: 17.00 %

## I Instalações

### IS Drenagem de águas

#### ISD Ramais de descarga

**ISD008** Ud Sifão de pavimento de polipropileno, de 110 mm de diâmetro, com tampa cega de aço inoxidável, colocado superficialmente sob a laje.
Fornecimento e instalação de sifão de pavimento de polipropileno, de 110 mm de diâmetro, com três entradas de 40 mm de diâmetro e uma saída de 50 mm de diâmetro, com tampa cega de aço inoxidável, colocado superficialmente sob a laje. Inclusive prolongador. Totalmente montado, ligado e testado pela empresa instaladora através dos respectivos ensaios (incluídos neste artigo).
Inclui: Marcação. Disposição de tubos, acessórios e peças especiais. Colocação de sifão de pavimento. Ligações. Realização de ensaios.
Critério de medição de projecto: Número de unidades previstas, segundo documentação gráfica de Projecto.
Critério de medição de obra: Medir-se-á o número de unidades realmente executadas segundo especificações de Projecto.

| Código | Un | Descrição | Rendimento | Preço | Importância |
|---|---|---|---|---|---|
| mt36boa100a | Ud | Sifão de pavimento de polipropileno, de 110 mm de diâmetro, com três entradas de 40 mm de diâmetro e uma saída de 50 mm de diâmetro, com tampa cega de aço inoxidável. (material) | 1.000 | 20.08 | 20.08 |
| mt36tip010ed | m | Tubo de polipropileno, de 110 mm de diâmetro e 2,7 mm de espessura, com extremo abocardado e junta elástica, segundo EN 1451-1, com o preço incrementado em 15% relativamente a acessórios e peças especiais. (material) | 0.700 | 8.67 | 6.07 |
| mo007 | h | Oficial de 1ª canalizador. (mão de obra) | 0.319 | 2.10 | 0.67 |
| mo100 | h | Ajudante de canalizador. (mão de obra) | 0.160 | 1.34 | 0.21 |
| % | % | Custos directos complementares | 2 % | 27.03 | 0.54 |
|  |  | Custos directos |  |  | 27.57 |
