# Sifão de pavimento de polipropileno, de 110 mm de diâmetro, com grelha de aço inoxidável, embebido

- Propriedade do ficheiro: CYPE INGENIEROS, S.A.
- Formato: FIEBDC-3/2002
- Âmbito geográfico: Moçambique
- Custos indirectos: 0.03 %
- IVA: 17.00 %

## I Instalações

### IS Drenagem de águas

#### ISD Ramais de descarga

**ISD008** Ud Sifão de pavimento de polipropileno, de 110 mm de diâmetro, com grelha de aço inoxidável, embebido.
Fornecimento e instalação de sifão de pavimento de polipropileno, de 110 mm de diâmetro, com três entradas de 40 mm de diâmetro e uma saída de 50 mm de diâmetro, com grelha de aço inoxidável, embebido. Totalmente montado, ligado e testado pela empresa instaladora através dos respectivos ensaios (incluídos neste artigo).
Inclui: Marcação. Colocação de sifão de pavimento. Ligações. Realização de ensaios.
Critério de medição de projecto: Número de unidades previstas, segundo documentação gráfica de Projecto.
Critério de medição de obra: Medir-se-á o número de unidades realmente executadas segundo especificações de Projecto.

| Código | Un | Descrição | Rendimento | Preço | Importância |
|---|---|---|---|---|---|
| mt36boa100b | Ud | Sifão de pavimento de polipropileno, de 110 mm de diâmetro, com três entradas de 40 mm de diâmetro e uma saída de 50 mm de diâmetro, com grelha de aço inoxidável. (material) | 1.000 | 25.10 | 25.10 |
| mo007 | h | Oficial de 1ª canalizador. (mão de obra) | 0.192 | 2.10 | 0.40 |
| mo100 | h | Ajudante de canalizador. (mão de obra) | 0.096 | 1.34 | 0.13 |
| % | % | Custos directos complementares | 2 % | 25.63 | 0.51 |
|  |  | Custos directos |  |  | 26.14 |
