# Ventilador helicoidal para desenfumagem (400°C/2h), exterior à zona de risco de incêndio, para um caudal de 7720 m³/h, motor de 0,55 kW de potência

- Propriedade do ficheiro: CYPE INGENIEROS, S.A.
- Formato: FIEBDC-3/2002
- Âmbito geográfico: Moçambique
- Custos indirectos: 3.00 %
- Despesas gerais: 13.00 %
- Lucro: 6.00 %
- IVA: 16.00 %

## I Instalações

### IS Drenagens e ventilação

#### ISG Ventilação mecânica para garagens

**ISG016** Ud Ventilador helicoidal para desenfumagem (400°C/2h), exterior à zona de risco de incêndio, para um caudal de 7720 m³/h, motor de 0,55 kW de potência.
Inclui: Colocação e fixação do ventilador. Ligação à rede eléctrica.

| Código | Un | Descrição | Rendimento | Preço | Importância |
|---|---|---|---|---|---|
| mt41gar025a | Ud | Ventilador helicoidal trifásico, velocidade 920 r.p.m., potência 0,55 kW, caudal máximo 7720 m³/h, nível de pressão sonora 59 dB(A), para transportar ar a 400°C durante duas horas na desenfumagem, instalado em local aparte da zona de risco de incêndio, segundo EN 12101-3. (material) | 1.000 | 2293.01 | 2293.01 |
| mo009 | h | Oficial de 1ª montador. (mão de obra) | 5.051 | 1.91 | 9.65 |
| mo075 | h | Ajudante de montador. (mão de obra) | 5.051 | 1.22 | 6.16 |
| % | % | Custos directos complementares | 2 % | 2308.82 | 46.18 |
|  |  | Custos directos |  |  | 2355.00 |
