# Curva horizontal 30°, para conduta oval de aço galvanizado, de 360x80 mm

- Propriedade do ficheiro: CYPE INGENIEROS, S.A.
- Formato: FIEBDC-3/2002
- Âmbito geográfico: Moçambique
- Custos indirectos: 3.00 %
- Despesas gerais: 13.00 %
- Lucro: 6.00 %
- IVA: 16.00 %

## I Instalações

### IS Drenagens e ventilação

#### ISG Ventilação mecânica para garagens

**ISG029** Ud Curva horizontal 30°, para conduta oval de aço galvanizado, de 360x80 mm.
Inclui: Colocação e fixação das peças especiais pré-fabricadas à rede de condutas.

| Código | Un | Descrição | Rendimento | Preço | Importância |
|---|---|---|---|---|---|
| mt42coa118aaa | Ud | Curva horizontal 30°, para conduta oval de aço galvanizado, de 360x80 mm. (material) | 1.000 | 235.81 | 235.81 |
| mo011 | h | Oficial de 1ª montador de condutas de chapa metálica. (mão de obra) | 0.126 | 1.91 | 0.24 |
| mo079 | h | Ajudante de montador de condutas de chapa metálica. (mão de obra) | 0.126 | 1.22 | 0.15 |
| % | % | Custos directos complementares | 2 % | 236.20 | 4.72 |
|  |  | Custos directos |  |  | 240.92 |
