# Arejador de admissão, caudal máximo 10 l/s, de 1200x80x12 mm, para ventilação híbrida

- Propriedade do ficheiro: CYPE INGENIEROS, S.A.
- Formato: FIEBDC-3/2002
- Âmbito geográfico: Moçambique
- Custos indirectos: 3.00 %
- Despesas gerais: 13.00 %
- Lucro: 6.00 %
- IVA: 16.00 %

## I Instalações

### IS Drenagens e ventilação

#### ISH Ventilação híbrida para habitações

**ISH010** Ud Arejador de admissão, caudal máximo 10 l/s, de 1200x80x12 mm, para ventilação híbrida.
Inclui: Marcação. Fixação do arejador por cima da caixilharia.

| Código | Un | Descrição | Rendimento | Preço | Importância |
|---|---|---|---|---|---|
| mt20svg035aa | Ud | Arejador de admissão, de alumínio lacado em cor a escolher do catálogo RAL, caudal máximo 10 l/s, de 1200x80x12 mm, com abertura de 800x12 mm, isolamento acústico de 39 dB e filtro antipoluição tipo S30, para colocar em posição horizontal encima da caixilharia exterior de alumínio ou PVC, até 80 mm de profundidade. (material) | 1.000 | 59.22 | 59.22 |
| mo009 | h | Oficial de 1ª montador. (mão de obra) | 0.192 | 1.91 | 0.37 |
| mo075 | h | Ajudante de montador. (mão de obra) | 0.192 | 1.22 | 0.23 |
| % | % | Custos directos complementares | 2 % | 59.82 | 1.20 |
|  |  | Custos directos |  |  | 61.02 |
