# Grelha de alumínio anodizado, com lâminas horizontais e verticais fixas, saída de ar perpendicular à grelha, cor natural, para ventilação mecânica

- Propriedade do ficheiro: CYPE INGENIEROS, S.A.
- Formato: FIEBDC-3/2002
- Âmbito geográfico: Moçambique
- Custos indirectos: 3.00 %
- Despesas gerais: 13.00 %
- Lucro: 6.00 %
- IVA: 16.00 %

## I Instalações

### IS Drenagens e ventilação

#### ISM Ventilação mecânica para habitações

**ISM023** Ud Grelha de alumínio anodizado, com lâminas horizontais e verticais fixas, saída de ar perpendicular à grelha, cor natural, para ventilação mecânica.
Inclui: Marcação. Colocação e fixação através de elementos de ancoragem.

| Código | Un | Descrição | Rendimento | Preço | Importância |
|---|---|---|---|---|---|
| mt20sva160a | Ud | Grelha de alumínio anodizado, com lâminas horizontais e verticais fixas, saída de ar perpendicular à grelha, cor natural, para conduta de extracção, de 125 mm de diâmetro. (material) | 1.000 | 76.88 | 76.88 |
| mo009 | h | Oficial de 1ª montador. (mão de obra) | 0.192 | 1.91 | 0.37 |
| mo075 | h | Ajudante de montador. (mão de obra) | 0.192 | 1.22 | 0.23 |
| % | % | Custos directos complementares | 2 % | 77.48 | 1.55 |
|  |  | Custos directos |  |  | 79.03 |
