# Permutador estático de fluxo cruzado, caudal máximo 300 m³/h, recuperação de calor de até 70%, de 890x571x270 mm, para ventilação mecânica

- Propriedade do ficheiro: CYPE INGENIEROS, S.A.
- Formato: FIEBDC-3/2002
- Âmbito geográfico: Moçambique
- Custos indirectos: 3.00 %
- Despesas gerais: 13.00 %
- Lucro: 6.00 %
- IVA: 16.00 %

## I Instalações

### IS Drenagens e ventilação

#### ISM Ventilação mecânica para habitações

**ISM025** Ud Permutador estático de fluxo cruzado, caudal máximo 300 m³/h, recuperação de calor de até 70%, de 890x571x270 mm, para ventilação mecânica.
Inclui: Marcação. Colocação e fixação através de elementos de ancoragem. Ligações.

| Código | Un | Descrição | Rendimento | Preço | Importância |
|---|---|---|---|---|---|
| mt20sva130aa | Ud | Permutador estático de fluxo cruzado, caudal máximo 300 m³/h, recuperação de calor de até 70%, de 890x571x270 mm, com caixa de polipropileno expandido, embocaduras de 160 mm de diâmetro, dois filtros EU4 de cassete com eficiência de 85% e terminal para evacuação de condensados. (material) | 1.000 | 1096.64 | 1096.64 |
| mo009 | h | Oficial de 1ª montador. (mão de obra) | 0.319 | 1.91 | 0.61 |
| mo075 | h | Ajudante de montador. (mão de obra) | 0.319 | 1.22 | 0.39 |
| % | % | Custos directos complementares | 2 % | 1097.64 | 21.95 |
|  |  | Custos directos |  |  | 1119.59 |
