# Caixa de extracção, caudal máximo 1000 m³/h

- Propriedade do ficheiro: CYPE INGENIEROS, S.A.
- Formato: FIEBDC-3/2002
- Âmbito geográfico: Moçambique
- Custos indirectos: 3.00 %
- Despesas gerais: 13.00 %
- Lucro: 6.00 %
- IVA: 16.00 %

## I Instalações

### IS Drenagens e ventilação

#### ISM Ventilação mecânica para habitações

**ISM032** Ud Caixa de extracção, caudal máximo 1000 m³/h.
Inclui: Marcação. Colocação e fixação da caixa de extracção. Ligações.

| Código | Un | Descrição | Rendimento | Preço | Importância |
|---|---|---|---|---|---|
| mt20sva005a | Ud | Caixa de extracção, de potência nominal 0,245 kW, motor assíncrono de 4 polos, protecção IP 44, isolamento classe B, para alimentação monofásica a 230 V e 50 Hz de frequência, caudal máximo 1000 m³/h, nível de pressão sonora 79 dBA, com boca para ligação a conduta de extracção de 315 mm de diâmetro e boca de saída rectangular de 182x131 mm, para transportar ar a 400°C durante meia hora, segundo EN 12101-3. (material) | 1.000 | 2935.21 | 2935.21 |
| mt20sva905a | Ud | Acessórios e elementos de fixação de caixa de extracção. (material) | 1.000 | 107.44 | 107.44 |
| mo009 | h | Oficial de 1ª montador. (mão de obra) | 0.153 | 1.91 | 0.29 |
| mo075 | h | Ajudante de montador. (mão de obra) | 0.153 | 1.22 | 0.19 |
| % | % | Custos directos complementares | 2 % | 3043.13 | 60.86 |
|  |  | Custos directos |  |  | 3103.99 |
