# Chapéu cónico de chapa galvanizada, para conduta de saída de 100 mm de diâmetro exterior, para ventilação mecânica

- Propriedade do ficheiro: CYPE INGENIEROS, S.A.
- Formato: FIEBDC-3/2002
- Âmbito geográfico: Moçambique
- Custos indirectos: 3.00 %
- Despesas gerais: 13.00 %
- Lucro: 6.00 %
- IVA: 16.00 %

## I Instalações

### IS Drenagens e ventilação

#### ISM Ventilação mecânica para habitações

**ISM060** Ud Chapéu cónico de chapa galvanizada, para conduta de saída de 100 mm de diâmetro exterior, para ventilação mecânica.
Inclui: Marcação. Fixação e colocação com elementos de ancoragem.

| Código | Un | Descrição | Rendimento | Preço | Importância |
|---|---|---|---|---|---|
| mt20cvc100a | Ud | Chapéu cónico contra a chuva de chapa galvanizada, para conduta de saída de 100 mm de diâmetro exterior e rede de protecção contra a entrada de folhas e pássaros. (material) | 1.000 | 97.40 | 97.40 |
| mo018 | h | Oficial de 1ª construção. (mão de obra) | 0.179 | 1.85 | 0.33 |
| mo103 | h | Operário especializado construção. (mão de obra) | 0.089 | 1.18 | 0.11 |
| % | % | Custos directos complementares | 2 % | 97.84 | 1.96 |
|  |  | Custos directos |  |  | 99.80 |
