# Grelha de plástico, com lâminas horizontais fixas, saída de ar perpendicular à grelha, para ventilação natural

- Propriedade do ficheiro: CYPE INGENIEROS, S.A.
- Formato: FIEBDC-3/2002
- Âmbito geográfico: Moçambique
- Custos indirectos: 3.00 %
- Despesas gerais: 13.00 %
- Lucro: 6.00 %
- IVA: 16.00 %

## I Instalações

### IS Drenagens e ventilação

#### ISN Ventilação natural

**ISN023** Ud Grelha de plástico, com lâminas horizontais fixas, saída de ar perpendicular à grelha, para ventilação natural.
Inclui: Marcação. Colocação e fixação através de elementos de ancoragem.

| Código | Un | Descrição | Rendimento | Preço | Importância |
|---|---|---|---|---|---|
| mt20sva140a | Ud | Grelha de plástico, com lâminas horizontais fixas, saída de ar perpendicular à grelha, cor branca RAL 9010, para conduta de admissão ou extracção, de 125 mm de diâmetro. (material) | 1.000 | 17.53 | 17.53 |
| mo009 | h | Oficial de 1ª montador. (mão de obra) | 0.192 | 1.91 | 0.37 |
| mo075 | h | Ajudante de montador. (mão de obra) | 0.192 | 1.22 | 0.23 |
| % | % | Custos directos complementares | 2 % | 18.13 | 0.36 |
|  |  | Custos directos |  |  | 18.49 |
