# Conduta semi-rígida de parede dupla de chapa de alumínio com isolamento, de 125 mm de diâmetro interior, para instalação de ventilação

- Propriedade do ficheiro: CYPE INGENIEROS, S.A.
- Formato: FIEBDC-3/2002
- Âmbito geográfico: Moçambique
- Custos indirectos: 3.00 %
- Despesas gerais: 13.00 %
- Lucro: 6.00 %
- IVA: 16.00 %

## I Instalações

### IS Drenagens e ventilação

#### ISV Condutas de admissão e extracção para ventilação

**ISV250** m Conduta semi-rígida de parede dupla de chapa de alumínio com isolamento, de 125 mm de diâmetro interior, para instalação de ventilação.
Inclui: Marcação do traçado da conduta. Colocação de tubos, acessórios e peças especiais. Colocação e fixação de tubos, acessórios e peças especiais. Realização de ensaios.

| Código | Un | Descrição | Rendimento | Preço | Importância |
|---|---|---|---|---|---|
| mt20csc420a | Ud | Material auxiliar para montagem e fixação das condutas semi-rígidas de parede dupla de chapa de alumínio com isolamento, de 125 mm de diâmetro interior. (material) | 1.000 | 2.84 | 2.84 |
| mt20csc020ac | m | Tubo semi-rígido de parede dupla com isolamento, composto por parede interior de chapa de alumínio engatilhada em espiral de 125 mm de diâmetro, parede exterior de chapa de alumínio engatilhada em espiral e isolamento entre paredes através de manta ligeira de lã de vidro de 25 mm de espessura, temperatura de trabalho de 200°C e picos de temperatura até 250°C, classe A1 segundo NP EN 13501-1, com o preço incrementado em 10% relativamente a acessórios e peças especiais. (material) | 1.000 | 62.41 | 62.41 |
| op00ato010 |  | Aparafusadora. | 1.000 | 0.00 | 0.00 |
| op00mar010 |  | Martelo. | 1.000 | 0.00 | 0.00 |
| op00tal010 |  | Berbequim. | 1.000 | 0.00 | 0.00 |
| mo009 | h | Oficial de 1ª montador. (mão de obra) | 0.250 | 1.91 | 0.48 |
| mo075 | h | Ajudante de montador. (mão de obra) | 0.125 | 1.22 | 0.15 |
| % | % | Custos directos complementares | 2 % | 65.88 | 1.32 |
|  |  | Custos directos |  |  | 67.20 |
