# Comporta antirretorno

- Propriedade do ficheiro: CYPE INGENIEROS, S.A.
- Formato: FIEBDC-3/2002
- Âmbito geográfico: Moçambique
- Moeda: MZN
- Custos indirectos: 3.00 %
- IVA: 17.00 %

## I Instalações

### IV Ventilação

#### IVM Ventilação mecânica

**IVM027** Ud Comporta antirretorno.
Comporta antirretorno, de plástico, de 150 mm de diâmetro, para impedir a entrada de odores e correntes de ar e impedir fugas de aquecimento quando o extractor não funciona.
Inclui: Marcação. Colocação. Ligação das condutas. Verificação do seu correcto funcionamento.
Critério de medição de projecto: Número de unidades previstas, segundo documentação gráfica de Projecto.
Critério de medição de obra: Medir-se-á o número de unidades realmente executadas segundo especificações de Projecto.

| Código | Un | Descrição | Rendimento | Preço | Importância |
|---|---|---|---|---|---|
| mt32exi040p | Ud | Comporta antirretorno, de plástico, de 150 mm de diâmetro. (material) | 1.000 | 1977.01 | 1977.01 |
| mo011 | h | Oficial de 1ª montador. (mão de obra) | 0.301 | 136.52 | 41.09 |
| mo080 | h | Ajudante de montador. (mão de obra) | 0.301 | 99.31 | 29.89 |
| % | % | Custos directos complementares | 2 % | 2047.99 | 40.96 |
|  |  | Custos directos |  |  | 2088.95 |
