# Chapéu de alumínio, para conduta de saída de 125 mm de diâmetro exterior, acabamento liso, cor castanho, rufo de chumbo de 500x500 mm e pescoço de ligação à conduta com junta

- Propriedade do ficheiro: CYPE INGENIEROS, S.A.
- Formato: FIEBDC-3/2002
- Âmbito geográfico: Moçambique
- Moeda: MZN
- Custos indirectos: 3.00 %
- IVA: 17.00 %

## I Instalações

### IV Ventilação

#### IVM Ventilação mecânica para habitações

**IVM060** Ud Chapéu de alumínio, para conduta de saída de 125 mm de diâmetro exterior, acabamento liso, cor castanho, rufo de chumbo de 500x500 mm e pescoço de ligação à conduta com junta.
Chapéu de alumínio, para conduta de saída de 125 mm de diâmetro exterior, acabamento liso, cor castanho, rufo de chumbo de 500x500 mm e pescoço de ligação à conduta com junta.
Inclui: Marcação. Colocação.
Critério de medição de projecto: Número de unidades previstas, segundo documentação gráfica de Projecto.
Critério de medição de obra: Medir-se-á o número de unidades realmente executadas segundo especificações de Projecto.

| Código | Un | Descrição | Rendimento | Preço | Importância |
|---|---|---|---|---|---|
| mt42cvc130a | Ud | Chapéu de alumínio, para conduta de saída de 125 mm de diâmetro exterior, acabamento liso, cor castanho, rufo de chumbo de 500x500 mm e pescoço de ligação à conduta com junta. (material) | 1.000 | 10949.65 | 10949.65 |
| mo020 | h | Oficial de 1ª construção. (mão de obra) | 0.181 | 98.39 | 17.81 |
| mo112 | h | Operário especializado construção. (mão de obra) | 0.090 | 71.52 | 6.44 |
| % | % | Custos directos complementares | 2 % | 10973.90 | 219.48 |
|  |  | Custos directos |  |  | 11193.38 |
