# Conduta flexível de parede dupla, de PVC e polietileno, com isolamento

- Propriedade do ficheiro: CYPE INGENIEROS, S.A.
- Formato: FIEBDC-3/2002
- Âmbito geográfico: Moçambique
- Moeda: MZN
- Custos indirectos: 3.00 %
- IVA: 17.00 %

## I Instalações

### IV Ventilação

#### IVV Condutas de admissão e extracção para ventilação

**IVV350** m Conduta flexível de parede dupla, de PVC e polietileno, com isolamento.
Conduta de ventilação, formada por tubo flexível de parede dupla com isolamento, composto por parede interior de PVC e cabo de aço em espiral de 125 mm de diâmetro, parede exterior de polietileno e isolamento entre paredes através de manta ligeira de lã de vidro de 25 mm de espessura. Inclusive material auxiliar para montagem e fixação, acessórios e peças especiais.
Inclui: Marcação do traçado da conduta e da localização dos elementos de fixação. Colocação de tubos, acessórios e peças especiais. Fixação do material auxiliar para montagem e fixação à obra. Montagem, ligação e verificação do seu correcto funcionamento.
Critério de medição de projecto: Comprimento medido segundo documentação gráfica de Projecto.
Critério de medição de obra: Medir-se-á o comprimento realmente executado segundo especificações de Projecto.

| Código | Un | Descrição | Rendimento | Preço | Importância |
|---|---|---|---|---|---|
| mt42sfc420d | Ud | Material auxiliar para montagem e fixação das condutas flexíveis de parede dupla de PVC e polietileno, com isolamento, de 125 mm de diâmetro interior. (material) | 1.000 | 65.51 | 65.51 |
| mt42sfc020dc | m | Tubo flexível de parede dupla com isolamento, composto por parede interior de PVC e cabo de aço em espiral de 125 mm de diâmetro, parede exterior de polietileno e isolamento entre paredes através de manta ligeira de lã de vidro de 25 mm de espessura, com o preço incrementado em 10% relativamente a acessórios e peças especiais. (material) | 1.000 | 1446.34 | 1446.34 |
| mo011 | h | Oficial de 1ª montador. (mão de obra) | 0.211 | 136.52 | 28.81 |
| mo080 | h | Ajudante de montador. (mão de obra) | 0.105 | 99.31 | 10.43 |
| % | % | Custos directos complementares | 2 % | 1551.09 | 31.02 |
|  |  | Custos directos |  |  | 1582.11 |
