# Bloco-porta exterior de entrada na habitação, blindado normalizado, de madeira

- Propriedade do ficheiro: CYPE INGENIEROS, S.A.
- Formato: FIEBDC-3/2002
- Âmbito geográfico: Moçambique
- Moeda: MZN
- Custos indirectos: 3.00 %
- IVA: 17.00 %

## L Vãos

### LE Portas exteriores

#### LEM De madeira

**LEM140** Ud Bloco-porta exterior de entrada na habitação, blindado normalizado, de madeira.
Bloco-porta exterior de entrada na habitação, blindado normalizado, de madeira, de uma folha, de 85x203x7 cm, composto por alma formada por uma prancha dobrada de aço electrogalvanizado, soldada em ambas as faces a pranchas de aço de 0,8 mm de espessura e reforçada por perfis omega verticais, de aço, acabamento com painel liso em ambas as faces de madeira de pinho da região, caixilho de tubo de aço e aro de aço galvanizado, com fechadura de segurança com três pontos frontais de fecho (10 linguetas); sobre pré-aro de aço galvanizado pintado com pó de poliéster de 160 mm de espessura, com 8 ganchos de aço anti-alavanca. Inclusive guarnição em ambas as faces, dobradiças fabricadas em perfil de aço, vedante de borracha e feltro com fecho automático no solo, perno e esfera de aço inoxidável com rolamentos, visor, maçaneta e puxador, corta-ventos oculto na parte inferior da porta, ferragens de pendurar e de segurança, e espuma de poliuretano para enchimento da folga entre pré-aro e bloco de porta.
Critérios considerados na determinação do preço da unidade de obra: O preço não inclui o assentamento do pré-aro.
Inclui: Limpeza do pré-aro já instalado. Alojamento e calçamento do bloco-porta no pré-aro. Fixação do bloco-porta ao pré-aro. Enchimento da folga entre pré-aro e bloco-porta com espuma de poliuretano. Colocação de ferragens de fecho e acessórios.
Critério de medição de projecto: Número de unidades previstas, segundo documentação gráfica de Projecto.
Critério de medição de obra: Medir-se-á o número de unidades realmente executadas segundo especificações de Projecto.

| Código | Un | Descrição | Rendimento | Preço | Importância |
|---|---|---|---|---|---|
| mt22paa020g | Ud | Pré-aro de aço galvanizado pintado com pó de poliéster de 160 mm de espessura, com 8 ganchos de aço anti-alavanca, para porta blindada de uma folha. (material) | 1.000 | 6271.24 | 6271.24 |
| mt22paa010caa | Ud | Bloco-porta exterior de entrada na habitação, blindado normalizado, de madeira, de uma folha, de 85x203x7 cm, composto por alma formada por uma prancha dobrada de aço electrogalvanizado, soldada em ambas as faces a pranchas de aço de 0,8 mm de espessura e reforçada por perfis omega verticais, de aço, acabamento com painel liso em ambas as faces de madeira de pinho da região, caixilho de tubo de aço e aro de aço galvanizado, com fechadura de segurança com três pontos frontais de fecho (10 linguetas), com guarnição em ambas as faces, dobradiças fabricadas com perfil de aço, perno e esfera de aço inoxidável com rolamentos, visor, maçaneta e puxador, vedante automático no solo, corta-ventos oculto na parte inferior da porta e ferragens de pendurar e de segurança restantes. (material) | 1.000 | 75777.58 | 75777.58 |
| mt22www040 | Ud | Aerossol de 750 ml de espuma adesiva auto-expansível, elástica, de poliuretano monocomponente, de 25 kg/m³ de densidade, condutibilidade térmica 0,0345 W/(m°C), 135% de expansão, alongamento até à rotura 45% e 7 N/cm² de resistência à tracção, estável de -40°C a 90°C; para aplicar com pistola; segundo EN 13165. (material) | 0.100 | 795.31 | 79.53 |
| op00sie010 |  | Serra tico-tico. | 1.000 | 0.00 | 0.00 |
| op00cep010 |  | Plainas. | 1.000 | 0.00 | 0.00 |
| op00ato010 |  | Aparafusadora. | 1.000 | 0.00 | 0.00 |
| op00tro010 |  | Cortadora de disco para bancada. | 1.000 | 0.00 | 0.00 |
| mo020 | h | Oficial de 1ª construção. (mão de obra) | 0.666 | 132.85 | 88.48 |
| mo113 | h | Operário não qualificado construção. (mão de obra) | 0.666 | 95.68 | 63.72 |
| mo017 | h | Oficial de 1ª carpinteiro. (mão de obra) | 1.598 | 134.78 | 215.38 |
| mo058 | h | Ajudante de carpinteiro. (mão de obra) | 1.598 | 99.93 | 159.69 |
| % | % | Custos directos complementares | 2 % | 82655.62 | 1653.11 |
|  |  | Custos directos |  |  | 84308.73 |
