# Porta industrial empilhável de abertura rápida

- Propriedade do ficheiro: CYPE INGENIEROS, S.A.
- Formato: FIEBDC-3/2002
- Âmbito geográfico: Moçambique
- Custos indirectos: 3.00 %
- IVA: 17.00 %

## L Vãos

### LP Portas

#### LPP Industriais

**LPP020** m² Porta industrial empilhável de abertura rápida, de entre 4 e 4,5 m de altura máxima, formada por lona de PVC, aro e estrutura de aço galvanizado, quadro de manobra, botão de pressão, fotocélula de segurança e mecanismos, fixada através de assentamento em parede de alvenaria.
Fornecimento e montagem de porta industrial empilhável de abertura rápida, de entre 4 e 4,5 m de altura máxima, formada por lona de PVC, aro e estrutura de aço galvanizado, quadro de manobra, botão de pressão, fotocélula de segurança e mecanismos, fixada através de assentamento em parede de alvenaria com argamassa de cimento, confeccionada em obra, dosificação 1:6. Incluindo limpeza prévia do suporte, ligação eléctrica, colocação em funcionamento segundo instruções do fabricante, ajuste e fixação em obra. Totalmente montada e testada.
Inclui: Limpeza e preparação da superfície suporte. Marcação. Colocação e ancoragem do aro com a estrutura de aço. Montagem da porta. Instalação dos mecanismos. Ligação eléctrica. Ajuste e fixação da porta. Colocação em funcionamento.
Critério de medição de projecto: Número de unidades previstas, segundo documentação gráfica de Projecto.
Critério de medição de obra: Medir-se-á o número de unidades realmente executadas segundo especificações de Projecto.

| Código | Un | Descrição | Rendimento | Preço | Importância |
|---|---|---|---|---|---|
| mt26pes020c | m² | Porta industrial empilhável de abertura rápida, de entre 4 e 4,5 m de altura máxima, formada por lona de PVC, aro e estrutura de aço galvanizado, quadro de manobra, botão de pressão, fotocélula de segurança e mecanismos, segundo EN 13241-1. (material) | 1.000 | 305.22 | 305.22 |
| mt08aaa010a | m³ | Água. (material) | 0.006 | 1.38 | 0.01 |
| mt01arg005a | t | Areia de pedreira, para argamassa preparada em obra. (material) | 0.007 | 14.27 | 0.10 |
| mt08cem000n | kg | Cimento cinzento em sacos. (material) | 1.125 | 0.11 | 0.12 |
| mo011 | h | Oficial de 1ª montador. (mão de obra) | 0.632 | 2.14 | 1.35 |
| mo080 | h | Ajudante de montador. (mão de obra) | 0.632 | 1.52 | 0.96 |
| mo113 | h | Operário não qualificado construção. (mão de obra) | 0.298 | 1.47 | 0.44 |
| % | % | Custos directos complementares | 2 % | 308.20 | 6.16 |
|  |  | Custos directos |  |  | 314.36 |
