# Isolamento acústico de tubo de queda de 40 mm de diâmetro, realizado com banda acústica bicamada, de 4 mm de espessura; fixado com abraçadeiras de plástico

- Propriedade do ficheiro: CYPE INGENIEROS, S.A.
- Formato: FIEBDC-3/2002
- Âmbito geográfico: Moçambique
- Custos indirectos: 3.00 %
- IVA: 17.00 %

## N Isolamentos e impermeabilizações

### NA Isolamentos

#### NAA Tubagens e tubos de queda

**NAA020** m Isolamento acústico de tubo de queda de 40 mm de diâmetro, realizado com banda acústica bicamada, de 4 mm de espessura; fixado com abraçadeiras de plástico.
Fornecimento e colocação de isolamento acústico em tubos de queda de 40 mm de diâmetro, executado com banda acústica bicamada, de 4 mm de espessura, formada por uma membrana auto-adesiva de alta densidade termosoldada a uma lâmina de polietileno reticulado; disposta à volta do tubo de queda como manga isolante e fixada com abraçadeiras de plástico. Inclusive p/p de cortes e vedação de juntas com fita auto-adesiva.
Inclui: Corte do rolo em tramos. Forro do tubo de queda. Colocação das abraçadeiras. Vedação de juntas.
Critério de medição de projecto: Comprimento medido segundo documentação gráfica de Projecto.
Critério de medição de obra: Medir-se-á o comprimento realmente executado segundo especificações de Projecto.

| Código | Un | Descrição | Rendimento | Preço | Importância |
|---|---|---|---|---|---|
| mt16pdg010a | m | Banda acústica bicamada, de 4 mm de espessura, formada por uma membrana auto-adesiva de alta densidade termosoldada a uma lâmina de polietileno reticulado, massa nominal 3,3 kg/m², para isolamento acústico de tubos de queda. (material) | 1.100 | 6.21 | 6.83 |
| mt16pdg012 | Ud | Abraçadeira de plástico, para fixação de isolamento acústico de tubos de queda. (material) | 2.028 | 0.23 | 0.47 |
| mt16aaa030 | m | Fita autocolante para vedação de juntas. (material) | 1.000 | 0.39 | 0.39 |
| mo054 | h | Oficial de 1ª montador de isolamentos. (mão de obra) | 0.204 | 2.14 | 0.44 |
| mo101 | h | Ajudante de montador de isolamentos. (mão de obra) | 0.204 | 1.52 | 0.31 |
| % | % | Custos directos complementares | 2 % | 8.44 | 0.17 |
|  |  | Custos directos |  |  | 8.61 |
