# Isolamento térmico pelo exterior

- Propriedade do ficheiro: CYPE INGENIEROS, S.A.
- Formato: FIEBDC-3/2002
- Âmbito geográfico: Moçambique
- Moeda: MZN
- Custos indirectos: 3.00 %
- IVA: 17.00 %

## N Isolamentos e impermeabilizações

### NA Isolamentos térmicos

#### NAF Fachadas e paredes meeiras

**NAF041** m² Isolamento térmico pelo exterior, em fachada autoportante, contínua e ventilada, formado por painel de lã mineral, segundo EN 13162, não revestido de dupla densidade, de 80 mm de espessura, resistência térmica 2,35 m²°C/W, condutibilidade térmica 0,034 W/(m°C), colocado topo a topo e fixado mecanicamente.
Isolamento térmico pelo exterior, em fachada autoportante, contínua e ventilada, formado por painel de lã mineral, segundo EN 13162, não revestido de dupla densidade, de 80 mm de espessura, resistência térmica 2,35 m²°C/W, condutibilidade térmica 0,034 W/(m°C), colocado topo a topo e fixado mecanicamente.
Inclui: Implantação e corte do isolamento. Colocação do isolamento. Tratamento de pontos singulares.
Critério de medição de projecto: Superfície medida segundo documentação gráfica de Projecto.
Critério de medição de obra: Medir-se-á a superfície realmente executada segundo especificações de Projecto.

| Código | Un | Descrição | Rendimento | Preço | Importância |
|---|---|---|---|---|---|
| mt16lra020agl | m² | Painel de lã mineral, segundo EN 13162, não revestido de dupla densidade, de 80 mm de espessura, resistência térmica 2,35 m²°C/W, condutibilidade térmica 0,034 W/(m°C), impermeável à água da chuva. (material) | 1.050 | 1347.15 | 1414.51 |
| mt16aaa110 | Ud | Kit para a fixação do painel isolante ao pano interior, formado por parafuso com anilha de EPDM, clipe de material plástico e ancoragem metálica. (material) | 4.000 | 22.68 | 90.72 |
| mq08mpa030 | h | Maquinaria para projecção de produtos isolantes. (equipamento) | 0.117 | 478.29 | 55.96 |
| mo054 | h | Oficial de 1ª montador de isolamentos. (mão de obra) | 0.098 | 101.30 | 9.93 |
| mo101 | h | Ajudante de montador de isolamentos. (mão de obra) | 0.049 | 73.13 | 3.58 |
| % | % | Custos directos complementares | 2 % | 1574.70 | 31.49 |
|  |  | Custos directos |  |  | 1606.19 |
