# Prancha anti-vibração de borracha, de 380x380x20 mm e 4,0 kg/cm² de carga máxima à compressão

- Propriedade do ficheiro: CYPE INGENIEROS, S.A.
- Formato: FIEBDC-3/2002
- Âmbito geográfico: Moçambique
- Custos indirectos: 3.00 %
- IVA: 17.00 %

## N Isolamentos e impermeabilizações

### NA Isolamentos

#### NAI Amortecedores e elementos anti-vibração

**NAI020** Ud Prancha anti-vibração de borracha, de 380x380x20 mm e 4,0 kg/cm² de carga máxima à compressão.
Fornecimento e colocação de prancha anti-vibração de borracha, de 380x380x20 mm e 4,0 kg/cm² de carga máxima à compressão. Totalmente montada.
Inclui: Marcação. Colocação da prancha anti-vibração.
Critério de medição de projecto: Número de unidades previstas, segundo documentação gráfica de Projecto.
Critério de medição de obra: Medir-se-á o número de unidades realmente executadas segundo especificações de Projecto.

| Código | Un | Descrição | Rendimento | Preço | Importância |
|---|---|---|---|---|---|
| mt42www100i | Ud | Prancha anti-vibração de borracha, de 380x380x20 mm e 4 kg/cm² de carga máxima à compressão. (material) | 1.000 | 26.55 | 26.55 |
| mo054 | h | Oficial de 1ª montador de isolamentos. (mão de obra) | 0.122 | 2.14 | 0.26 |
| mo101 | h | Ajudante de montador de isolamentos. (mão de obra) | 0.122 | 1.52 | 0.19 |
| % | % | Custos directos complementares | 2 % | 27.00 | 0.54 |
|  |  | Custos directos |  |  | 27.54 |
