# Isolamento térmico de testas de laje e pilares embebidos na espessura da fachada

- Propriedade do ficheiro: CYPE INGENIEROS, S.A.
- Formato: FIEBDC-3/2002
- Âmbito geográfico: Moçambique
- Moeda: MZN
- Custos indirectos: 3.00 %
- IVA: 17.00 %

## N Isolamentos e impermeabilizações

### NA Isolamentos térmicos

#### NAJ Pontes térmicas

**NAJ010** m² Isolamento térmico de testas de laje e pilares embebidos na espessura da fachada, formado por painel rígido de poliestireno extrudido, de superfície rugosa acanalada e bordo lateral macho-fêmea e recto, de 30 mm de espessura, resistência à compressão >= 500 kPa, fixado com adesivo cimentício sobre a estrutura descofrada.
Fornecimento e colocação de isolamento térmico de testas de laje e pilares embebidos na espessura da fachada, formado por painel rígido de poliestireno extrudido, de superfície rugosa acanalada e bordo lateral macho-fêmea e recto, de 30 mm de espessura, resistência à compressão >= 500 kPa, resistência térmica 0,9 m²°C/W, condutibilidade térmica 0,034 W/(m°C). Inclusive p/p de preparação da superfície suporte, cortes e cimento cola para a fixação do isolante à estrutura previamente descofrada.
Inclui: Preparação e corte do isolamento. Fixação do isolante à estrutura com adesivo cimentício.
Critério de medição de projecto: Superfície medida segundo documentação gráfica de Projecto.
Critério de medição de obra: Medir-se-á a superfície realmente executada segundo especificações de Projecto.

| Código | Un | Descrição | Rendimento | Preço | Importância |
|---|---|---|---|---|---|
| mt16pxa010ea | m² | Painel rígido de poliestireno extrudido, segundo EN 13164, de superfície rugosa acanalada e bordo lateral macho-fêmea e recto, de 30 mm de espessura, resistência à compressão >= 500 kPa, resistência térmica 0,9 m²°C/W, condutibilidade térmica 0,034 W/(m°C), Euroclasse E de reacção ao fogo, com código de designação XPS-EN 13164-T1-CS(10/Y)500-DLT(2)5-DS(TH)-WL(T)0,7-WD(V)3-FT2. (material) | 1.050 | 258.59 | 271.52 |
| mt16aaa010 | kg | Argamassa cola para fixação de materiais isolantes. (material) | 9.000 | 12.50 | 112.50 |
| mo054 | h | Oficial de 1ª montador de isolamentos. (mão de obra) | 0.122 | 71.61 | 8.74 |
| mo101 | h | Ajudante de montador de isolamentos. (mão de obra) | 0.122 | 51.01 | 6.22 |
| % | % | Custos directos complementares | 2 % | 398.98 | 7.98 |
|  |  | Custos directos |  |  | 406.96 |
