# Isolamento termo-acústico sob pavimentos de madeira e laminados, com lãs minerais

- Propriedade do ficheiro: CYPE INGENIEROS, S.A.
- Formato: FIEBDC-3/2002
- Âmbito geográfico: Moçambique
- Moeda: MZN
- Custos indirectos: 3.00 %
- IVA: 17.00 %

## N Isolamentos e impermeabilizações

### NA Isolamentos térmicos

#### NAM Pavimentos de madeira e laminados

**NAM010** m² Isolamento termo-acústico sob pavimentos de madeira e laminados, com lãs minerais.
Isolamento termo-acústico sob pavimentos de madeira e laminados, formado por painel rígido de lã mineral, segundo EN 13162, não revestido, de 20 mm de espessura, resistência térmica >= 0,55 m²°C/W, condutibilidade térmica 0,036 W/(m°C), colocado topo a topo, simplesmente apoiado, coberto com filme de polietileno de 0,2 mm de espessura e dessolidarização perimetral executada com o mesmo material isolante, preparado para receber directamente o pavimento de madeira ou laminado. Inclusive fita autocolante para vedação de juntas.
Inclui: Limpeza e preparação da superfície suporte. Implantação e corte do isolamento. Colocação do isolamento. Colocação do filme de polietileno. Vedação de juntas do filme de polietileno.
Critério de medição de projecto: Superfície medida segundo documentação gráfica de Projecto.
Critério de medição de obra: Medir-se-á a superfície realmente executada segundo especificações de Projecto.

| Código | Un | Descrição | Rendimento | Preço | Importância |
|---|---|---|---|---|---|
| mt16lra050k | m² | Painel rígido de lã mineral, segundo EN 13162, não revestido, de 20 mm de espessura, resistência térmica >= 0,55 m²°C/W, condutibilidade térmica 0,036 W/(m°C), Euroclasse A2-s1, d0 de reacção ao fogo segundo NP EN 13501-1, e factor de resistência à difusão do vapor de água 1. (material) | 1.100 | 649.78 | 714.76 |
| mt16png010d | m² | Filme de polietileno de 0,2 mm de espessura e 184 g/m² de massa superficial. (material) | 1.100 | 38.95 | 42.85 |
| mt16aaa030 | m | Fita autocolante para vedação de juntas. (material) | 0.250 | 28.51 | 7.13 |
| mo054 | h | Oficial de 1ª montador de isolamentos. (mão de obra) | 0.146 | 136.52 | 19.93 |
| mo101 | h | Ajudante de montador de isolamentos. (mão de obra) | 0.146 | 99.31 | 14.50 |
| % | % | Custos directos complementares | 2 % | 799.17 | 15.98 |
|  |  | Custos directos |  |  | 815.15 |
