# Isolamento entre placas no revestimento interior de placas (não incluídas neste preço), formado por tela sintética com base polimérica de alta densidade, 2 mm de espessura, fixado com cola

- Propriedade do ficheiro: CYPE INGENIEROS, S.A.
- Formato: FIEBDC-3/2002
- Âmbito geográfico: Moçambique
- Custos indirectos: 3.00 %
- IVA: 17.00 %

## N Isolamentos e impermeabilizações

### NA Isolamentos

#### NAO Revestimentos interiores

**NAO040** m² Isolamento entre placas no revestimento interior de placas (não incluídas neste preço), formado por tela sintética com base polimérica de alta densidade, 2 mm de espessura, fixado com cola.
Fornecimento e colocação de isolamento entre placas no revestimento interior de placas (não incluído neste preço), formado por tela sintética com base polimérica de alta densidade, 2 mm de espessura, fixado com cola. Incluindo p/p de cortes, fixações e limpeza.
Inclui: Corte e preparação do isolamento. Colocação do isolamento na placa já montada.
Critério de medição de projecto: Superfície medida segundo documentação gráfica de Projecto.
Critério de medição de obra: Medir-se-á a superfície realmente executada segundo especificações de Projecto.

| Código | Un | Descrição | Rendimento | Preço | Importância |
|---|---|---|---|---|---|
| mt16npg030a | m² | Tela sintética com base polimérica de alta densidade, 2 mm de espessura. (material) | 1.050 | 6.32 | 6.64 |
| mt16npg031 | kg | Cola. (material) | 0.300 | 10.17 | 3.05 |
| mo054 | h | Oficial de 1ª montador de isolamentos. (mão de obra) | 0.121 | 2.14 | 0.26 |
| mo101 | h | Ajudante de montador de isolamentos. (mão de obra) | 0.121 | 1.52 | 0.18 |
| % | % | Custos directos complementares | 2 % | 10.13 | 0.20 |
|  |  | Custos directos |  |  | 10.33 |
