# Isolamento térmico pelo exterior de fachadas

- Propriedade do ficheiro: CYPE INGENIEROS, S.A.
- Formato: FIEBDC-3/2002
- Âmbito geográfico: Moçambique
- Custos indirectos: 3.00 %
- IVA: 17.00 %

## N Isolamentos e impermeabilizações

### NA Isolamentos

#### NAS Sistemas ETICS de isolamento exterior de fachadas

**NAS020** m² Isolamento térmico pelo exterior de fachadas, sistema Isofex "ISOVER", formado por painel rígido de lã de rocha vulcânica de alta densidade, não revestido, Isofex "ISOVER", de 60 mm de espessura, colocado com argamassa Weber.therm Base e fixações mecânicas, camada de regularização de argamassa Weber.therm Base e camada de acabamento de argamassa Weber.pral Clima, em sistemas compostos de isolamento pelo exterior (ETICS).
Fornecimento e colocação de isolamento térmico pelo exterior de fachadas, sistema Isofex "ISOVER", formado por painel rígido de lã de rocha vulcânica de alta densidade, não revestido, Isofex "ISOVER", de 60 mm de espessura, segundo EN 13162, resistência térmica 1,65 m²°C/W, condutibilidade térmica 0,036 W/(m°C), colocado com argamassa Weber.therm Base e fixações mecânicas, para receber a camada de regularização de argamassa Weber.therm Base e a de acabamento de argamassa Weber.pral Clima, em sistemas compostos de isolamento pelo exterior (ETICS). Incluindo p/p de preparação da superfície suporte, colocação de perfis de arranque e de canto, formação de juntas, cantos, mestras, arestas, reentrâncias, ombreiras, padieiras, remates nos encontros com paramentos, revestimentos ou outros elementos assentes na sua superfície.
Inclui: Preparação da superfície suporte. Colocação do perfil de arranque. Corte e preparação do isolamento. Colocação do isolamento sobre o paramento. Tratamento dos pontos singulares. Aplicação da argamassa base e a malha de fibra de vidro. Aplicação da camada de acabamento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt28mop080f | m | Perfil de arranque de alumínio, de 60 mm de largura. (material) | 0.600 | 14.68 | 8.81 |
| mt28mpc020a | kg | Argamassa polimérica de altas prestações, para a fixação e regularização de placas de isolamento térmico, Weber.therm Base "WEBER CEMARKSA", cor cinzento, composto de cimento cinzento, resinas hidrófugas redispersáveis, inertes de granulometria compensada, aditivos e cargas minerais. Segundo EN 998-1. (material) | 4.750 | 0.88 | 4.18 |
| mt16lri100b | m² | Painel rígido de lã de rocha vulcânica de alta densidade, não revestido, Isofex "ISOVER", de 60 mm de espessura, segundo EN 13162, resistência térmica 1,65 m²°C/W, condutibilidade térmica 0,036 W/(m°C), Euroclasse A1 de reacção ao fogo, de aplicação como isolante térmico e acústico em sistemas compostos de isolamento pelo exterior de fachadas. (material) | 1.050 | 25.04 | 26.29 |
| mt16aaa021a | Ud | Bucha de expansão e prego de polipropileno, com aro de estanquidade, para fixação mecânica de painéis isolantes. (material) | 6.000 | 0.10 | 0.60 |
| mt28mpc020a | kg | Argamassa polimérica de altas prestações, para a fixação e regularização de placas de isolamento térmico, Weber.therm Base "WEBER CEMARKSA", cor cinzento, composto de cimento cinzento, resinas hidrófugas redispersáveis, inertes de granulometria compensada, aditivos e cargas minerais. Segundo EN 998-1. | 6.000 | 0.88 | 5.28 |
| mt28mop070d | m | Perfil de canto de PVC com malha. (material) | 0.300 | 4.06 | 1.22 |
| mt28mon040a | m² | Rede de fibra de vidro, de 10x10 mm de vão, anti-álcalis, de 200 a 250 g/m² de massa superficial e 750 a 900 microns de espessura, com 25 kp/cm² de resistência à tracção, para armar argamassas monomassa. (material) | 1.050 | 3.15 | 3.31 |
| mt28mpc010aa1a | kg | Argamassa monomassa de ligantes mistos, para a impermeabilização e decoração de fachadas, Weber.pral Clima "WEBER CEMARKSA", acabamento raspado, cor Polar, composto de cimento branco, cal, resinas hidrófugas redispersáveis, inertes de granulometria compensada, aditivos orgânicos e pigmentos minerais. Segundo EN 998-1. (material) | 14.500 | 0.83 | 12.04 |
| mo054 | h | Oficial de 1ª montador de isolamentos. (mão de obra) | 0.122 | 2.14 | 0.26 |
| mo101 | h | Ajudante de montador de isolamentos. (mão de obra) | 0.122 | 1.52 | 0.19 |
| mo039 | h | Oficial de 1ª rebocador. (mão de obra) | 0.731 | 2.07 | 1.51 |
| mo079 | h | Ajudante de rebocador. (mão de obra) | 0.731 | 1.52 | 1.11 |
| % | % | Custos directos complementares | 2 % | 64.80 | 1.30 |
|  |  | Custos directos |  |  | 66.10 |
