# Isolamento sonoro a sons de condução aérea, em parede de placas, com painéis entre montantes e complexos multicamada entre placas

- Propriedade do ficheiro: CYPE INGENIEROS, S.A.
- Formato: FIEBDC-3/2002
- Âmbito geográfico: Moçambique
- Moeda: MZN
- Custos indirectos: 3.00 %
- IVA: 17.00 %

## N Isolamentos e impermeabilizações

### NB Isolamentos sonoros

#### NBP Divisões

**NBP020** m² Isolamento sonoro a sons de condução aérea, em parede de placas, com painéis entre montantes e complexos multicamada entre placas.
Isolamento sonoro a sons de condução aérea, em parede de placas, realizado com painel de napa de poliéster, tipo NPP, de 1350x600 mm e 40 mm de espessura, colocado entre os montantes da estrutura portante.
Inclui: Corte do isolamento a colocar entre os montantes. Colocação do isolamento entre os montantes. Corte do isolamento a colocar sobre a placa. Resolução de pontos singulares.
Critério de medição de projecto: Superfície medida segundo documentação gráfica de Projecto.
Critério de medição de obra: Medir-se-á a superfície realmente executada segundo especificações de Projecto.

| Código | Un | Descrição | Rendimento | Preço | Importância |
|---|---|---|---|---|---|
| mt16npg020i | m² | Painel de napa de poliéster, tipo NPP, de 1350x600 mm e 40 mm de espessura, resistência térmica 1,02 m²°C/W, condutibilidade térmica 0,039 W/(m°C), Euroclasse B-s1, d0 de reacção ao fogo segundo NP EN 13501-1; com atenuação acústica de 50 dB. (material) | 1.050 | 509.30 | 534.77 |
| mo054 | h | Oficial de 1ª montador de isolamentos. (mão de obra) | 0.061 | 136.52 | 8.33 |
| mo101 | h | Ajudante de montador de isolamentos. (mão de obra) | 0.061 | 99.31 | 6.06 |
| % | % | Custos directos complementares | 2 % | 549.16 | 10.98 |
|  |  | Custos directos |  |  | 560.14 |
