# Isolamento sonoro a sons de condução aérea, em parede de placas, com painéis entre montantes e complexos multicamada entre placas

- Propriedade do ficheiro: CYPE INGENIEROS, S.A.
- Formato: FIEBDC-3/2002
- Âmbito geográfico: Moçambique
- Moeda: MZN
- Custos indirectos: 3.00 %
- IVA: 17.00 %

## N Isolamentos e impermeabilizações

### NB Isolamentos sonoros

#### NBP Divisões

**NBP020** m² Isolamento sonoro a sons de condução aérea, em parede de placas, com painéis entre montantes e complexos multicamada entre placas.
Isolamento sonoro a sons de condução aérea, em parede de placas, realizado com complexo multicamada, de 6,4 mm de espessura, aderido entre as placas com cola.
Inclui: Corte do isolamento a colocar sobre a placa. Aplicação da cola. Colocação do isolamento na placa já montada. Resolução de pontos singulares.
Critério de medição de projecto: Superfície medida segundo documentação gráfica de Projecto.
Critério de medição de obra: Medir-se-á a superfície realmente executada segundo especificações de Projecto.

| Código | Un | Descrição | Rendimento | Preço | Importância |
|---|---|---|---|---|---|
| mt16ppt025i | m² | Complexo multicamada, de 6,4 mm de espessura, formado por duas lâminas de espuma de polietileno reticulado, de 3 mm de espessura cada uma, e uma lâmina de chumbo de 0,35 mm de espessura intercalada entre ambas; com 24,5 dB de índice global de redução sonora, Rw, segundo EN ISO 10140-2. (material) | 2.100 | 3179.81 | 6677.60 |
| mt16npg031 | kg | Cola. (material) | 0.300 | 737.35 | 221.21 |
| mo054 | h | Oficial de 1ª montador de isolamentos. (mão de obra) | 0.183 | 136.52 | 24.98 |
| mo101 | h | Ajudante de montador de isolamentos. (mão de obra) | 0.183 | 99.31 | 18.17 |
| % | % | Custos directos complementares | 2 % | 6941.96 | 138.84 |
|  |  | Custos directos |  |  | 7080.80 |
