# Impermeabilização e isolamento termorreflector de coberturas não acessíveis

- Propriedade do ficheiro: CYPE INGENIEROS, S.A.
- Formato: FIEBDC-3/2002
- Âmbito geográfico: Moçambique
- Moeda: MZN
- Custos indirectos: 3.00 %
- IVA: 17.00 %

## N Isolamentos e impermeabilizações

### NI Impermeabilizações

#### NIG Coberturas, galerias e varandas

**NIG205** m² Impermeabilização e isolamento termorreflector de coberturas não acessíveis, sobre superfície suporte de betão ou argamassa, realizada através do sistema "REVETÓN", formado por com a aplicação de uma demão de primário de resinas sintéticas, "REVETÓN", incolor, geotêxtil não tecido de fibras de vidro, Texnón 300 "REVETÓN", de 300 g/m² de massa superficial e duas demãos de revestimento elástico à base de copolímeros acrílicos em emulsão aquosa, Revsun Tec Plus "REVETÓN", cor branco, (2 l/m²). Inclusive geotêxtil não tecido de fibras de vidro, Texnón 300 "REVETÓN", de 300 g/m² de massa superficial, para a resolução de pontos singulares.
Impermeabilização e isolamento termorreflector de coberturas não acessíveis, sobre superfície suporte de betão ou argamassa, realizada através do sistema "REVETÓN", formado por com a aplicação de uma demão de primário de resinas sintéticas, "REVETÓN", incolor, geotêxtil não tecido de fibras de vidro, Texnón 300 "REVETÓN", de 300 g/m² de massa superficial e duas demãos de revestimento elástico à base de copolímeros acrílicos em emulsão aquosa, Revsun Tec Plus "REVETÓN", cor branco, (2 l/m²). Inclusive geotêxtil não tecido de fibras de vidro, Texnón 300 "REVETÓN", de 300 g/m² de massa superficial, para a resolução de pontos singulares.
Inclui: Aplicação de primário. Aplicação da primeira demão de impermeabilizante. Armação da superfície. Tratamento dos pontos singulares. Aplicação da segunda demão de impermeabilizante.
Critério de medição de projecto: Superfície medida em projecção horizontal, segundo documentação gráfica de Projecto, desde as faces interiores dos parapeitos ou muretes perimetrais que a limitam.
Critério de medição de obra: Medir-se-á, em projecção horizontal, a superfície realmente executada segundo especificações de Projecto, desde as faces interiores dos parapeitos ou muretes perimetrais que a limitam.

| Código | Un | Descrição | Rendimento | Preço | Importância |
|---|---|---|---|---|---|
| mt15rer010b | l | Primário de resinas sintéticas, "REVETÓN", incolor. (material) | 0.200 | 1227.91 | 245.58 |
| mt15rer502b | m² | Geotêxtil não tecido de fibras de vidro, Texnón 300 "REVETÓN", de 300 g/m² de massa superficial. (material) | 1.100 | 293.97 | 323.37 |
| mt15rer700a | l | Revestimento elástico à base de copolímeros acrílicos em emulsão aquosa, Revsun Tec Plus "REVETÓN", cor branco, com um índice de reflexão solar de 70% e 0,91 de emitância. (material) | 2.000 | 954.03 | 1908.06 |
| mo032 | h | Oficial de 1ª aplicador de produtos impermeabilizantes. (mão de obra) | 0.461 | 96.80 | 44.62 |
| mo070 | h | Ajudante de aplicador de produtos impermeabilizantes. (mão de obra) | 0.461 | 71.36 | 32.90 |
| % | % | Custos directos complementares | 2 % | 2554.53 | 51.09 |
|  |  | Custos directos |  |  | 2605.62 |
