# Reparação de impermeabilização de coberturas

- Propriedade do ficheiro: CYPE INGENIEROS, S.A.
- Formato: FIEBDC-3/2002
- Âmbito geográfico: Moçambique
- Moeda: MZN
- Custos indirectos: 3.00 %
- IVA: 17.00 %

## N Isolamentos e impermeabilizações

### NI Impermeabilizações

#### NIG Coberturas, galerias e varandas

**NIG221** m² Reparação de impermeabilização de coberturas, sobre superfície suporte betuminosa (membrana impermeabilizante asfáltica sem protecção), realizada através do sistema aparente MasterSeal Roof 2103 "BASF", de 2 a 2,5 mm de espessura total, formado por primário transparente, MasterSeal P 698 "BASF", à base de resina de poliuretano monocomponente e dissolventes, com ancinho de borracha e rolo de pelo curto, ligante com MasterSeal P 691 "BASF", à base de resina de poliuretano monocomponente e dissolventes, aplicado com ancinho de borracha e rolo de pelo curto; membrana de impermeabilizante líquido, MasterSeal M 803 "BASF", de cor cinzento, de dois componentes à base de resina de poliuretano, aplicada através de sistema de projecção mecânica em quente; e camada de acabamento com vedante de cor cinzento RAL 7032, MasterSeal TC 259 "BASF", composta por poliuretano alifático monocomponente e dissolventes, com resistência aos raios UV, aplicada com trincha, rolo ou pistola.
Reparação de impermeabilização de coberturas, sobre superfície suporte betuminosa (membrana impermeabilizante asfáltica sem protecção), realizada através do sistema aparente MasterSeal Roof 2103 "BASF", de 2 a 2,5 mm de espessura total, formado por primário transparente, MasterSeal P 698 "BASF", à base de resina de poliuretano monocomponente e dissolventes, com ancinho de borracha e rolo de pelo curto, ligante com MasterSeal P 691 "BASF", à base de resina de poliuretano monocomponente e dissolventes, aplicado com ancinho de borracha e rolo de pelo curto; membrana de impermeabilizante líquido, MasterSeal M 803 "BASF", de cor cinzento, de dois componentes à base de resina de poliuretano, aplicada através de sistema de projecção mecânica em quente; e camada de acabamento com vedante de cor cinzento RAL 7032, MasterSeal TC 259 "BASF", composta por poliuretano alifático monocomponente e dissolventes, com resistência aos raios UV, aplicada com trincha, rolo ou pistola.
Inclui: Aplicação de primário. Aplicação do ligante. Formação da membrana. Tratamento dos pontos singulares. Aplicação da camada de vedante.
Critério de medição de projecto: Superfície medida em projecção horizontal, segundo documentação gráfica de Projecto, desde as faces interiores dos parapeitos ou muretes perimetrais que a limitam.
Critério de medição de obra: Medir-se-á, em projecção horizontal, a superfície realmente executada segundo especificações de Projecto, desde as faces interiores dos parapeitos ou muretes perimetrais que a limitam.

| Código | Un | Descrição | Rendimento | Preço | Importância |
|---|---|---|---|---|---|
| mt15bas120e | kg | Primário transparente, MasterSeal P 698 "BASF", à base de resina de poliuretano monocomponente e dissolventes, para aplicar sobre superfície suporte betuminosa (lâminas impermeabilizantes asfálticas). (material) | 0.100 | 1230.65 | 123.07 |
| mt15bas120d | kg | Primário transparente e ligante, MasterSeal P 691 "BASF", à base de resina de poliuretano monocomponente e dissolventes, para aplicar sobre PVC, EPDM, madeira, poliéster ou fibrocimento, ou sobre membranas projectadas tipo MasterSeal. (material) | 0.100 | 1150.31 | 115.03 |
| mt15bas160a | kg | Impermeabilizante líquido, MasterSeal M 803 "BASF", de cor cinzento, de dois componentes à base de resina de poliuretano, para aplicar através de sistema de projecção mecânica a quente, para formar uma membrana impermeável em coberturas planas ou inclinadas. (material) | 2.200 | 1758.33 | 3868.33 |
| mt15bas150c | kg | Vedante de cor cinzento RAL 7032, MasterSeal TC 259 "BASF", composta por poliuretano alifático monocomponente e dissolventes, com resistência aos raios UV, de aplicação como camada de acabamento elástica para protecção contra a intempérie, no sistema MasterSeal Roof de impermeabilização à vista de coberturas. (material) | 0.200 | 1294.56 | 258.91 |
| mo032 | h | Oficial de 1ª aplicador de produtos impermeabilizantes. (mão de obra) | 0.318 | 96.80 | 30.78 |
| mo070 | h | Ajudante de aplicador de produtos impermeabilizantes. (mão de obra) | 0.318 | 71.36 | 22.69 |
| % | % | Custos directos complementares | 2 % | 4418.81 | 88.38 |
|  |  | Custos directos |  |  | 4507.19 |
