# Impermeabilização através de uma demão de primário de tinta impermeabilizante bicomponente

- Propriedade do ficheiro: CYPE INGENIEROS, S.A.
- Formato: FIEBDC-3/2002
- Âmbito geográfico: Moçambique
- Moeda: MZN
- Custos indirectos: 3.00 %
- IVA: 17.00 %

## N Isolamentos e impermeabilizações

### NI Impermeabilizações

#### NIR Revestimentos

**NIR020** m² Impermeabilização através de uma demão de primário de tinta impermeabilizante bicomponente, à base de resina epóxi e betume, diluída com 25% de água, e uma demão de acabamento com o mesmo produto sem diluir, com um rendimento de 0,25 kg/m² cada demão.
Formação de revestimento betuminoso através da aplicação com trincha, rolo ou pistola, de uma demão de primário de tinta impermeabilizante bicomponente, à base de resina epóxi e betume, diluída com 25% de água, e uma demão de acabamento com o mesmo produto sem diluir, com um rendimento de 0,25 kg/m² cada demão. Incluindo p/p de limpeza da superfície suporte e preparação da mistura.
Inclui: Limpeza geral da superfície suporte. Preparação da mistura. Aplicação da demão de primário.
Critério de medição de projecto: Superfície medida segundo documentação gráfica de Projecto.
Critério de medição de obra: Medir-se-á a superfície realmente executada segundo especificações de Projecto.

| Código | Un | Descrição | Rendimento | Preço | Importância |
|---|---|---|---|---|---|
| mt27upx200a | kg | Tinta impermeabilizante bicomponente, à base de resina epóxi e betume, segundo NP EN 1504-2, para aplicar com trincha, rolo ou pistola. (material) | 0.500 | 495.73 | 247.87 |
| mo032 | h | Oficial de 1ª aplicador de produtos impermeabilizantes. (mão de obra) | 0.184 | 96.80 | 17.81 |
| mo070 | h | Ajudante de aplicador de produtos impermeabilizantes. (mão de obra) | 0.184 | 71.36 | 13.13 |
| % | % | Custos directos complementares | 2 % | 278.81 | 5.58 |
|  |  | Custos directos |  |  | 284.39 |
