# Remate lateral de cobertura com peças cerâmicas

- Propriedade do ficheiro: CYPE INGENIEROS, S.A.
- Formato: FIEBDC-3/2002
- Âmbito geográfico: Moçambique
- Moeda: MZN
- Custos indirectos: 3.00 %
- IVA: 17.00 %

## Q Coberturas

### QR Remates

#### QRB Remate lateral

**QRB020** m Remate lateral de cobertura com peças cerâmicas.
Remate lateral de cobertura com remates laterais cerâmicos, cor vermelho, para telhas lusa, assentes com argamassa de cimento, confeccionada em obra, dosificação 1:6. Incluindo sobreposições.
Inclui: Colocação das telhas com argamassa.
Critério de medição de projecto: Comprimento medido segundo documentação gráfica de Projecto.
Critério de medição de obra: Medir-se-á o comprimento realmente executado segundo especificações de Projecto.

| Código | Un | Descrição | Rendimento | Preço | Importância |
|---|---|---|---|---|---|
| mt13tax012a | Ud | Remate lateral cerâmico, cor vermelho, para telhas lusa, segundo EN 1304. (material) | 3.000 | 149.29 | 447.87 |
| mt08aaa010a | m³ | Água. (material) | 0.006 | 63.96 | 0.38 |
| mt01arg005a | t | Areia de pedreira, para argamassa preparada em obra. (material) | 0.049 | 668.51 | 32.76 |
| mt08cem000n | kg | Cimento cinzento em sacos. (material) | 7.500 | 5.26 | 39.45 |
| mq06hor010 | h | Betoneira. (equipamento) | 0.024 | 63.68 | 1.53 |
| mo020 | h | Oficial de 1ª construção. (mão de obra) | 0.243 | 113.62 | 27.61 |
| mo113 | h | Operário não qualificado construção. (mão de obra) | 0.353 | 81.73 | 28.85 |
| % | % | Custos directos complementares | 2 % | 578.45 | 11.57 |
|  |  | Custos directos |  |  | 590.02 |
