# Rincão de telha cerâmica

- Propriedade do ficheiro: CYPE INGENIEROS, S.A.
- Formato: FIEBDC-3/2002
- Âmbito geográfico: Moçambique
- Moeda: MZN
- Custos indirectos: 3.00 %
- IVA: 17.00 %

## Q Coberturas

### QR Remates

#### QRL Larozes, rincões e cumeeiras

**QRL030** m Rincão de telha cerâmica.
Formação de rincão com telhas canudo cerâmicas, acabamento com engobe cor vermelho, 40,8x15x11,6 cm, assentes com argamassa de cimento, confeccionada em obra, dosificação 1:6. Incluindo sobreposições.
Inclui: Colocação das telhas com argamassa.
Critério de medição de projecto: Comprimento medido em verdadeira magnitude, segundo documentação gráfica de Projecto.
Critério de medição de obra: Medir-se-á, em verdadeira magnitude, o comprimento realmente executado segundo especificações de Projecto.

| Código | Un | Descrição | Rendimento | Preço | Importância |
|---|---|---|---|---|---|
| mt13tac050a | Ud | Telha canudo cerâmica, acabamento com engobe cor vermelho, 40,8x15x11,6 cm, segundo EN 1304. (material) | 3.100 | 57.02 | 176.76 |
| mt08aaa010a | m³ | Água. (material) | 0.006 | 63.96 | 0.38 |
| mt01arg005a | t | Areia de pedreira, para argamassa preparada em obra. (material) | 0.049 | 668.51 | 32.76 |
| mt08cem000n | kg | Cimento cinzento em sacos. (material) | 7.500 | 5.26 | 39.45 |
| mq06hor010 | h | Betoneira. (equipamento) | 0.024 | 63.68 | 1.53 |
| mo020 | h | Oficial de 1ª construção. (mão de obra) | 0.353 | 113.62 | 40.11 |
| mo112 | h | Operário especializado construção. (mão de obra) | 0.463 | 83.08 | 38.47 |
| % | % | Custos directos complementares | 2 % | 329.46 | 6.59 |
|  |  | Custos directos |  |  | 336.05 |
