# Ponto singular para cubertura inclinada metálica

- Propriedade do ficheiro: CYPE INGENIEROS, S.A.
- Formato: FIEBDC-3/2002
- Âmbito geográfico: Moçambique
- Moeda: MZN
- Custos indirectos: 3.00 %
- IVA: 17.00 %

## Q Coberturas

### QU Componentes de coberturas inclinadas e curvas

#### QUM De chapas de aço e painéis sandwich

**QUM011** m Ponto singular para cubertura inclinada metálica.
Caleira interior para cobertura inclinada com uma pendente maior que 10%, com chapa dobrada de aço galvanizado, de 1,0 mm de espessura, 80 cm de desenvolvimento e 4 dobras. Inclusive acessórios de fixação das peças às placas e vedante de base neutra monocomponente, para vedação de juntas.
Inclui: Marcação e colocação do remate. Fixação mecânica.
Critério de medição de projecto: Largura medida segundo documentação gráfica de Projecto, incrementada em 5 cm para cada lado.
Critério de medição de obra: Medir-se-á o comprimento realmente executado segundo especificações de Projecto, incluindo as entregas nos apoios.

| Código | Un | Descrição | Rendimento | Preço | Importância |
|---|---|---|---|---|---|
| mt12www030ccE | m | Chapa dobrada de aço galvanizado, de 1 mm de espessura, 80 cm de desenvolvimento e 4 dobras, para caleira interior. (material) | 1.070 | 1178.88 | 1261.40 |
| mt13ccg030d | Ud | Parafuso auto-roscante de 6,5x130 mm de aço galvanizado, com anilha. (material) | 8.000 | 33.57 | 268.56 |
| mt21vva011 | l | Vedante de base neutra monocomponente, para vedação de juntas; para aplicar com pistola. (material) | 0.025 | 1362.92 | 34.07 |
| mo051 | h | Oficial de 1ª montador de painéis metálicos. (mão de obra) | 0.427 | 138.06 | 58.95 |
| mo098 | h | Ajudante de montador de painéis metálicos. (mão de obra) | 0.213 | 100.44 | 21.39 |
| % | % | Custos directos complementares | 2 % | 1644.37 | 32.89 |
|  |  | Custos directos |  |  | 1677.26 |
