# Revestimento exterior com peças de grande formato de grés porcelânico STON-KER "BUTECH". Colocação em camada fina, com fixações mecânicas. Sistema FP "BUTECH"

- Propriedade do ficheiro: CYPE INGENIEROS, S.A.
- Formato: FIEBDC-3/2002
- Âmbito geográfico: Moçambique
- Moeda: MZN
- Custos indirectos: 3.00 %
- IVA: 17.00 %

## R Revestimentos

### RA De peças rígidas em paramentos verticais

#### RAD Sistemas de grés porcelânico

**RAD080** m² Revestimento exterior com peças de grande formato de grés porcelânico STON-KER "BUTECH". Colocação em camada fina, com fixações mecânicas. Sistema FP "BUTECH".
Revestimento exterior com peças de grande formato de grés porcelânico, série Alpina, STON-KER "BUTECH", "PORCELANOSA GRUPO", cor Bege, de 440x660x10 mm, capacidade de absorção de água E<0,5%, grupo BIa, segundo NP EN 14411. Sistema FP "BUTECH". SUPORTE: paramento de betão, vertical. COLOCAÇÃO: em camada fina através de colagem dupla com cimento cola melhorado, C2 E S2, altamente deformável e com tempo de colocação ampliado, Super-flex S2 Blanco "BUTECH" e grampos de ancoragem Anclaje 1200 e Anclaje 1000 "BUTECH", de aço inoxidável AISI 304, para sistema de fixação à vista. ENCHIMENTO DE JUNTAS: com argamassa de juntas cimentosa de presa e endurecimento rápido Colorstuk rapid "BUTECH", tipo CG2, segundo EN 13888, em juntas de 12 mm de espessura. Inclusive cruzetas de PVC, material de enchimento e massa de poliuretano monocomponente P-404 "BUTECH" para a formação de juntas de movimento.
Critérios considerados na determinação do preço da unidade de obra: O preço não inclui as peças especiais nem a resolução de pontos singulares.
Inclui: Preparação da superfície suporte. Marcação dos níveis, da disposição de peças e das juntas. Corte das peças. Preparação e aplicação do material de colocação. Formação de juntas de movimento. Colocação das peças. Fixação definitiva do revestimento com ancoragens mecânicas. Enchimento das juntas. Acabamento e limpeza final.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt09mcb010p | kg | Cimento cola melhorado, C2 E S2, altamente deformável e com tempo de colocação ampliado, segundo NP EN 12004, Super-flex S2 Blanco "BUTECH", para a colocação em camada fina do para todo o tipo de pavimentos cerâmicos e de pedra natural em interiores, exteriores e piscinas, à base de cimentos especiais, inertes seleccionados e resinas sintéticas. (material) | 6.000 | 281.42 | 1688.52 |
| mt12pcb025maa1a | m² | Peças de grande formato de grés porcelânico, série Alpina, STON-KER "BUTECH", "PORCELANOSA GRUPO", cor Bege, de 440x660x10 mm, capacidade de absorção de água E<0,5%, grupo BIa, segundo NP EN 14411. (material) | 1.050 | 9327.98 | 9794.38 |
| mt18acc100a | Ud | Kit de cruzetas de PVC para garantir uma espessura das juntas entre peças de entre 1 e 20 mm, em revestimentos e pavimentos cerâmicos. (material) | 0.103 | 223.95 | 23.07 |
| mt12pcb120e | Ud | Kit de grampos de ancoragem Anclaje 1200 e Anclaje 1000 "BUTECH", de aço inoxidável AISI 304, buchas de nylon e parafusos de aço inoxidável A2, para sistema de fixação à vista de revestimentos exteriores cerâmicos, com juntas de 12 mm de espessura. (material) | 7.000 | 129.70 | 907.90 |
| mt09mcb020l | kg | Argamassa de juntas cimentosa de presa e endurecimento rápido Colorstuk rapid "BUTECH", tipo CG2, segundo EN 13888, cor Manhattan, para juntas de 2 a 15 mm, à base de aglomerantes hidráulicos específicos, inertes seleccionados e aditivos especiais, para todo tipo de peças cerâmicas e pedras naturais. (material) | 0.700 | 202.96 | 142.07 |
| mt15sjb010g | Ud | Cartucho de 310 ml de massa de poliuretano monocomponente P-404 "BUTECH", cor branco, para a selagem de juntas de movimento. (material) | 0.206 | 1276.47 | 262.95 |
| op00sie030 |  | Serra de disco de diamante, para mesa de trabalho, de corte húmido. | 1.000 | 0.00 | 0.00 |
| op00amo010 |  | Rebarbadora. | 1.000 | 0.00 | 0.00 |
| op00tal010 |  | Berbequim. | 1.000 | 0.00 | 0.00 |
| mo024 | h | Oficial de 1ª ladrilhador (azulejador). (mão de obra) | 1.080 | 122.06 | 131.82 |
| mo062 | h | Ajudante de ladrilhador (azulejador). (mão de obra) | 1.080 | 91.26 | 98.56 |
| % | % | Custos directos complementares | 2 % | 13049.27 | 260.99 |
|  |  | Custos directos |  |  | 13310.26 |
