# Revestimento de paramentos interiores e exteriores com emboço directa de argamassa industrial de base para acabamentos tipo estuque

- Propriedade do ficheiro: CYPE INGENIEROS, S.A.
- Formato: FIEBDC-3/2002
- Âmbito geográfico: Moçambique
- Moeda: MZN
- Custos indirectos: 3.00 %
- IVA: 17.00 %

## R Revestimentos

### RB Argamassas industriais para reboco e estuque

#### RBB Camadas base

**RBB030** m² Revestimento de paramentos interiores e exteriores com emboço directa de argamassa industrial de base para acabamentos tipo estuque, tipo GP CSII W2 segundo EN 998-1, cor cinzento, para a realização da camada base em revestimentos contínuos bicamada, acabamento rugoso, espessura 15 mm, aplicado manualmente, armada e reforçada com malha anti-álcalis nas mudanças de material e nas testas de laje.
Execução em fachadas e paramentos interiores, de camada base de 15 mm de espessura, para revestimentos contínuos bicamada, com emboço directa de argamassa industrial de base para acabamentos tipo estuque, tipo GP CSII W2 segundo EN 998-1, cor cinzento, composta de cimento, cal, inertes de granulometria compensada e aditivos, acabamento rugoso, impermeável à água da chuva. Aplicada manualmente sobre uma superfície de tijolo cerâmico, tijolo ou bloco de betão ou bloco de termoargila. Inclusive p/p de preparação da superfície suporte, colocação de malha de fibra de vidro, anti-álcalis, de 10x10 mm de vão de malha, de 750 a 900 microns de espessura e de 200 a 250 g/m² de massa superficial, com 25 kp/cm² de resistência à tracção para reforço de encontros entre materiais diferentes e nas testas de laje, num 20% da superfície do paramento, formação de juntas, cantos, mestras, arestas, reentrâncias, ombreiras e lintéis e remates nos encontros com paramentos, revestimentos ou outros elementos assentes na sua superfície.
Inclui: Preparação da superfície suporte. Disposição dos panos de trabalho. Preparação da argamassa. Aplicação da argamassa. Realização de juntas e pontos singulares. Acabamento superficial. Cura da argamassa.
Critério de medição de projecto: Superfície medida segundo documentação gráfica de Projecto, sem deduzir aberturas menores que 4 m² e descontando, nas aberturas de superfície maior de 4 m², o excesso sobre 4 m².
Critério de medição de obra: Medir-se-á a superfície realmente executada segundo especificações de Projecto, descontando, nas aberturas de superfície maior de 4 m², o excesso sobre 4 m².

| Código | Un | Descrição | Rendimento | Preço | Importância |
|---|---|---|---|---|---|
| mt28esp040n | kg | Argamassa industrial de base para acabamentos tipo estuque, tipo GP CSII W2 segundo EN 998-1, cor cinzento, composta de cimento, cal, inertes de granulometria compensada e aditivos, fornecida em sacos. (material) | 24.000 | 25.86 | 620.64 |
| mt28mon040a | m² | Malha de fibra de vidro, anti-álcalis, de 10x10 mm de vão de malha, de 750 a 900 microns de espessura e de 200 a 250 g/m² de massa superficial, com 25 kp/cm² de resistência à tracção, para armar argamassas. (material) | 0.210 | 219.62 | 46.12 |
| op00tal020 |  | Berbequim com misturador. | 1.000 | 0.00 | 0.00 |
| mo039 | h | Oficial de 1ª rebocador. (mão de obra) | 0.396 | 96.80 | 38.33 |
| mo111 | h | Operário especializado rebocador. (mão de obra) | 0.224 | 71.24 | 15.96 |
| % | % | Custos directos complementares | 2 % | 721.05 | 14.42 |
|  |  | Custos directos |  |  | 735.47 |
