# Revestimento de paramento vertical

- Propriedade do ficheiro: CYPE INGENIEROS, S.A.
- Formato: FIEBDC-3/2002
- Âmbito geográfico: Moçambique
- Moeda: MZN
- Custos indirectos: 3.00 %
- IVA: 17.00 %

## R Revestimentos

### RC Descontínuos

#### RCP De pedra natural

**RCP025** m² Revestimento de paramento vertical, até 3 m de altura, com plaquetas de mármore Rosa Aurora, acabamento polido, 30,5x30,5x1 cm, fixado com cimento cola melhorado, C2 TE, com deslizamento reduzido e tempo de colocação ampliado, cinzento; e enchimento de juntas com argamassa de juntas cimentosa, CG1, para junta mínima (entre 1,5 e 3 mm), com a mesma tonalidade das peças.
Revestimento em paramento vertical, até 3 m de altura, com plaquetas calibradas e biseladas de mármore Rosa Aurora, acabamento polido, de 30,5x30,5x1 cm, assentes com cimento cola melhorado, C2 TE, com deslizamento reduzido e tempo de colocação ampliado, cinzento. Enchimento de juntas com argamassa de juntas cimentosa, CG1, para junta mínima (entre 1,5 e 3 mm), com a mesma tonalidade das peças. Inclusive caixas em muro, cortes, peças a meia esquadria, juntas e peças especiais.
Inclui: Limpeza e humidificação do paramento a revestir. Colocação e aprumo de prumos de referência. Colocação de fios entre prumos. Preparação da pedra natural, salpicando-a com leitada de cimento e areia na face interior. Colocação das plaquetas. Verificação do aprumo, nível e alinhamento da fiada de plaquetas. Enchimento das juntas. Limpeza final do paramento.
Critério de medição de projecto: Superfície medida segundo documentação gráfica de Projecto, descontando as aberturas de superfície maior de 1 m², adicionando em alternativa a superfície da parte interior da abertura, correspondente ao desenvolvimento de ombreiras e padieiras. Não foi incrementada a medição por perdas, uma vez que na composição se considerou 5% a mais.
Critério de medição de obra: Medir-se-á a superfície realmente executada segundo especificações de Projecto, descontando as aberturas de superfície maior de 1 m², adicionando em alternativa a superfície da parte interior da abertura, correspondente ao desenvolvimento de ombreiras e padieiras.

| Código | Un | Descrição | Rendimento | Preço | Importância |
|---|---|---|---|---|---|
| mt19pmi020a | m² | Plaqueta polida, calibrada e biselada de mármore nacional, Rosa Aurora, 30,5x30,5x1 cm, segundo NP EN 12057. (material) | 1.050 | 5070.84 | 5324.38 |
| mt09mcr021q | kg | Cimento cola melhorado, C2 TE, com deslizamento reduzido e tempo de colocação ampliado, segundo NP EN 12004, cor cinzento. (material) | 2.500 | 23.74 | 59.35 |
| mt09mcr060c | kg | Argamassa de juntas cimentosa, CG1, para junta mínima entre 1,5 e 3 mm, segundo EN 13888. (material) | 0.100 | 27.70 | 2.77 |
| op00sie030 |  | Serra de disco de diamante, para mesa de trabalho, de corte húmido. | 1.000 | 0.00 | 0.00 |
| op00tal010 |  | Berbequim. | 1.000 | 0.00 | 0.00 |
| mo022 | h | Oficial de 1ª colocador de pedra natural. (mão de obra) | 1.335 | 98.39 | 131.35 |
| mo060 | h | Ajudante de colocador de pedra natural. (mão de obra) | 0.534 | 73.13 | 39.05 |
| % | % | Custos directos complementares | 2 % | 5556.90 | 111.14 |
|  |  | Custos directos |  |  | 5668.04 |
