# Revestimento com painel de contraplacado fenólico de 10 mm de espessura

- Propriedade do ficheiro: CYPE INGENIEROS, S.A.
- Formato: FIEBDC-3/2002
- Âmbito geográfico: Moçambique
- Moeda: MZN
- Custos indirectos: 3.00 %
- IVA: 17.00 %

## R Revestimentos

### RD Decorativos

#### RDM De madeira

**RDM010** m² Revestimento com painel de contraplacado fenólico de 10 mm de espessura, com a face à vista revestida com uma folha de madeira de sapeli, cravado a ripas de madeira de pinho de 5x5 cm, dispostas cada 40 cm, fixadas com parafusos sobre o paramento vertical.
Fornecimento e colocação de revestimento decorativo de paramentos interiores através de painel de contraplacado fenólico de 10 mm de espessura, com a face interior de conífera e a face à vista revestida com uma chapa fina de madeira de sapeli, envernizada em fábrica, com junta macho-fêmea, cravado sobre travejamento de ripas de madeira de 5x5 cm, dispostas cada 40 cm, fixadas com parafusos sobre a superfície regularizada de paramentos verticais interiores. Incluindo p/p de preparação e limpeza da superfície, formação de encontros, cortes do material e remates perimetrais.
Inclui: Preparação e limpeza da superfície a revestir. Marcação da disposição de juntas, aberturas e encontros. Implantação das ripas do travejamento. Corte e disposição dos painéis. Colocação sobre o travejamento. Resolução do perímetro de revestimento. Limpeza da superfície.
Critério de medição de projecto: Superfície medida segundo documentação gráfica de Projecto, descontando as aberturas de superfície maior de 2 m².
Critério de medição de obra: Medir-se-á a superfície realmente executada segundo especificações de Projecto, descontando as aberturas de superfície maior de 2 m².

| Código | Un | Descrição | Rendimento | Preço | Importância |
|---|---|---|---|---|---|
| mt18mva010c | m | Ripa de madeira de pinho, com humidade entre 8% e 12%, de 50x50 mm. (material) | 2.000 | 180.76 | 361.52 |
| mt29tma120 | Ud | Parafuso de aço galvanizado, de 80 mm de comprimento, com anilha. (material) | 3.000 | 9.13 | 27.39 |
| mt29tma130 | Ud | Bucha comprida, de plástico, para parede. (material) | 3.000 | 1.83 | 5.49 |
| mt29tma020c | m² | Painel de contraplacado fenólico de 10 mm de espessura, com a face interior de conífera e a face à vista revestida com uma chapa fina de madeira de sapeli, envernizada em fábrica, com junta macho-fêmea, para revestimento de paramentos verticais interiores. (material) | 1.050 | 2203.85 | 2314.04 |
| mt13eag022 | Ud | Prego de aço para fixação de ripa de madeira a suporte de madeira. (material) | 3.000 | 3.65 | 10.95 |
| op00cla010 |  | Pregadora pneumática. | 1.000 | 0.00 | 0.00 |
| op00cep010 |  | Plainas. | 1.000 | 0.00 | 0.00 |
| mo017 | h | Oficial de 1ª carpinteiro. (mão de obra) | 0.608 | 98.56 | 59.92 |
| mo058 | h | Ajudante de carpinteiro. (mão de obra) | 0.304 | 71.92 | 21.86 |
| % | % | Custos directos complementares | 2 % | 2801.17 | 56.02 |
|  |  | Custos directos |  |  | 2857.19 |
