# Tinta de cal Classical "REVETÓN"

- Propriedade do ficheiro: CYPE INGENIEROS, S.A.
- Formato: FIEBDC-3/2002
- Âmbito geográfico: Moçambique
- Custos indirectos: 3.00 %
- IVA: 17.00 %

## R Revestimentos

### RF Pinturas em paramentos exteriores

#### RFA Tintas de cal

**RFA020** m² Tinta de cal Classical "REVETÓN", cor a escolher, aplicada com trincha, rolo ou pistola, através de demão de primário (rendimento 0,1 l/m²) e demão de acabamento (rendimento 0,1 l/m²), sobre paramento vertical de argamassa de cal ou argamassa bastarda de cal (não incluído neste preço).
Formação de camada de acabamento de tinta de cal Classical "REVETÓN", através da aplicação de uma demão de primário (rendimento 0,1 l/m²), diluída em água de 30 a 40%, e uma demão de acabamento da mesma tinta diluída em água a 30% (rendimento 0,1 l/m²), aplicadas ambas com trincha, rolo ou pistola e passagem final com esponja, até alcançar 0,25 µm de espessura média, cor a escolher, acabamento liso, opaco e permeável ao vapor de água; sobre paramento vertical de argamassa de cal ou argamassa bastarda de cal (não incluído neste preço). Incluindo p/p de limpeza e humedecimento prévio do suporte, formação de juntas, cantos, arestas e remates nos encontros com paramentos, revestimentos ou outros elementos assentes na sua superfície.
Inclui: Limpeza e humedecimento prévio da superfície suporte. Aplicação da demão de primário. Aplicação da demão de acabamento.
Critério de medição de projecto: Superfície medida segundo documentação gráfica de Projecto, com o mesmo critério que o suporte base.
Critério de medição de obra: Medir-se-á a superfície realmente executada segundo especificações de Projecto, com o mesmo critério que o suporte base.

| Código | Un | Descrição | Rendimento | Preço | Importância |
|---|---|---|---|---|---|
| mt27pir200b | l | Tinta de cal, Classical "REVETÓN", à base de cal apagada e repousada, terras coloridas, carbonato cálcico micronizado e aditivos especiais, muito permeável ao vapor de água, resistente à contaminação urbana, aos raios UV e aos gases de combustão, cor a escolher, aplicada com trincha, rolo ou pistola. (material) | 0.200 | 20.26 | 4.05 |
| op00tal020 |  | Berbequim com misturador. | 1.000 | 0.00 | 0.00 |
| mo038 | h | Oficial de 1ª pintor. (mão de obra) | 0.126 | 1.52 | 0.19 |
| % | % | Custos directos complementares | 2 % | 4.24 | 0.08 |
|  |  | Custos directos |  |  | 4.32 |
