# Pintura com tinta à têmpera cor branca, acabamento picado, aplicada através rolo de picos sobre paramentos horizontais e verticais interiores de argamassa, gesso ou tijolo

- Propriedade do ficheiro: CYPE INGENIEROS, S.A.
- Formato: FIEBDC-3/2002
- Âmbito geográfico: Moçambique
- Custos indirectos: 3.00 %
- IVA: 17.00 %

## R Revestimentos

### RI Pinturas em paramentos interiores

#### RIT Tintas à têmpera

**RIT010** m² Pintura com tinta à têmpera cor branca, acabamento picado, aplicada através rolo de picos sobre paramentos horizontais e verticais interiores de argamassa, gesso ou tijolo.
Execução de camada tinta à têmpera cor branca, acabamento picado, sobre paramentos horizontais e verticais interiores de argamassa, gesso ou tijolo, através da aplicação uma demão de primário vedante, dada à trincha ou rolo, até à impregnação dos poros da superfície suporte e uma demão de acabamento de tinta à têmpera com rolo de picos. Inclusive p/p de limpeza e lixar pequenas aderências e imperfeições, corrigindo imperfeições com espátula ou raspador as fissuras ou espaços ocos.
Inclui: Preparação e limpeza prévia do suporte. Aplicação de uma demão de primário. Aplicação de uma demão de acabamento.
Critério de medição de projecto: Superfície medida segundo documentação gráfica de Projecto, com o mesmo critério que o suporte base.
Critério de medição de obra: Medir-se-á a superfície realmente executada segundo especificações de Projecto, com o mesmo critério que o suporte base.

| Código | Un | Descrição | Rendimento | Preço | Importância |
|---|---|---|---|---|---|
| mt27tem010 | kg | Pasta. (material) | 0.050 | 2.63 | 0.13 |
| mt27tem020c | kg | Pasta temperada para efeito picado branco. (material) | 0.600 | 0.37 | 0.22 |
| mt27plj005 | l | Primário acrílico. (material) | 0.300 | 5.25 | 1.58 |
| op00tal020 |  | Berbequim com misturador. | 1.000 | 0.00 | 0.00 |
| mo038 | h | Oficial de 1ª pintor. (mão de obra) | 0.127 | 1.52 | 0.19 |
| mo076 | h | Ajudante de pintor. (mão de obra) | 0.127 | 1.12 | 0.14 |
| % | % | Custos directos complementares | 2 % | 2.26 | 0.05 |
|  |  | Custos directos |  |  | 2.31 |
