# Esmalte de água

- Propriedade do ficheiro: CYPE INGENIEROS, S.A.
- Formato: FIEBDC-3/2002
- Âmbito geográfico: Moçambique
- Moeda: MZN
- Custos indirectos: 3.00 %
- IVA: 17.00 %

## R Revestimentos

### RM Pinturas e tratamentos em madeira

#### RME Esmaltes

**RME030** m² Esmalte de água.
Aplicação manual de duas demãos de esmalte de água à base de resinas acrílicas, sem diluir, (rendimento: 0,09 l/m² cada demão); aplicação prévia de uma demão de primário vedante, à base de resinas acrílicas em dispersão aquosa e pigmentos seleccionados, (rendimento: 0,1111 l/m²), sobre superfície de caixilharia de madeira, em interiores. Inclusive lixadela.
Critérios considerados na determinação do preço da unidade de obra: O preço inclui a protecção dos elementos da envolvente que possam ser afectados durante os trabalhos.
Inclui: Preparação e limpeza da superfície suporte. Aplicação da demão de primário. Aplicação sucessiva, com intervalos de secagem, das demãos de acabamento.
Critério de medição de projecto: Superfície medida segundo documentação gráfica de Projecto, sem descontar aberturas, nas duas faces, de fora a fora da guarnição.
Critério de medição de obra: Medir-se-á a superfície realmente executada segundo especificações de Projecto, por ambas as faces, incluindo as guarnições.

| Código | Un | Descrição | Rendimento | Preço | Importância |
|---|---|---|---|---|---|
| mt27plj020a | l | Primário vedante para interior, formulado com resinas acrílicas em dispersão aquosa e pigmentos seleccionados, cor branca, para aplicar com trincha, rolo ou pistola. (material) | 0.111 | 1588.17 | 176.29 |
| mt27eaj010c | l | Esmalte de água para interior, acabamento mate, à base de resinas acrílicas, cor branca, de secagem rápida, aplicada com trincha, rolo ou pistola. (material) | 0.180 | 1261.45 | 227.06 |
| op00dec010 |  | Soprador. | 1.000 | 0.00 | 0.00 |
| op00tal020 |  | Berbequim com misturador. | 1.000 | 0.00 | 0.00 |
| mo038 | h | Oficial de 1ª pintor. (mão de obra) | 0.326 | 129.17 | 42.11 |
| mo076 | h | Ajudante de pintor. (mão de obra) | 0.065 | 96.57 | 6.28 |
| % | % | Custos directos complementares | 2 % | 451.74 | 9.03 |
|  |  | Custos directos |  |  | 460.77 |
