# Lacagem

- Propriedade do ficheiro: CYPE INGENIEROS, S.A.
- Formato: FIEBDC-3/2002
- Âmbito geográfico: Moçambique
- Moeda: MZN
- Custos indirectos: 3.00 %
- IVA: 17.00 %

## R Revestimentos

### RM Pinturas e tratamentos em madeira

#### RML Lacas

**RML010** m² Lacagem.
Aplicação manual de duas demãos de laca nitrocelulósica para interior, incolor, acabamento brilhante, diluída com 20% a 30% de dissolvente, (rendimento: 0,14 l/m² cada demão); aplicação prévia de uma demão de primário tapa-poros, diluída com 20% a 30% de dissolvente, (rendimento: 0,14 l/m²), sobre superfície de guarda de madeira, em interiores. Inclusive lixadela.
Critérios considerados na determinação do preço da unidade de obra: O preço inclui a protecção dos elementos da envolvente que possam ser afectados durante os trabalhos.
Inclui: Preparação e limpeza da superfície suporte. Aplicação de uma demão de primário. Aplicação de duas demãos de acabamento.
Critério de medição de projecto: Superfície medida segundo documentação gráfica de Projecto, sem descontar aberturas, considerando a superfície que contêm, definida pelas suas dimensiones máximas, numa só face.
Critério de medição de obra: Medir-se-á a superfície realmente executada segundo especificações de Projecto, numa só face, considerando a superfície que contêm, definida pelas suas dimensiones máximas.

| Código | Un | Descrição | Rendimento | Preço | Importância |
|---|---|---|---|---|---|
| mt27lwa020 | l | Dissolvente especial para lacas. (material) | 0.110 | 349.91 | 38.49 |
| mt27tma020a | l | Primário tapa-poros. (material) | 0.140 | 2210.73 | 309.50 |
| mt27lni010a | l | Laca nitrocelulósica para interior, incolor, acabamento brilhante. (material) | 0.280 | 2455.77 | 687.62 |
| op00dec010 |  | Soprador. | 1.000 | 0.00 | 0.00 |
| op00tal020 |  | Berbequim com misturador. | 1.000 | 0.00 | 0.00 |
| mo038 | h | Oficial de 1ª pintor. (mão de obra) | 0.261 | 129.17 | 33.71 |
| mo076 | h | Ajudante de pintor. (mão de obra) | 0.261 | 96.57 | 25.20 |
| % | % | Custos directos complementares | 2 % | 1094.52 | 21.89 |
|  |  | Custos directos |  |  | 1116.41 |
